# Bad Kissingen Henneberg Grundschule_LV
Angebotsaufforderung (GAEB DA XML 3.3, DA83)
Projekt: 5087
Währung: EUR
Erstellt mit: GXML Toolbox V3.3 R20220330, ORCA AVA 27 27.00.00, 20.10.2026

## 31 Arbeiten Gelände SV Garitz

### Titel 00 Allgemeine Vorarbeiten und Stundenlohnarbeiten

*Hinweis: KALKULATIONSHINWEIS*
KALKULATIONSHINWEIS
Sämtliche im Titel 00 Allgemeine Vorarbeiten und Stundenlohnarbeiten enthaltene Positionen sind für den Abschnitt 1, 2 und 3 dieser Ausschreibung zu kalkulieren. Die Vorhaltedauer, sowie die Bereitstellung, Einrichtung und Räumung sind beginnend mit dem Abschnitt 1 zu beginnen und mit dem Abschluss des Abschnitt 3 zu räumen.
Eine mehrfache Vergütung der Pauschalleistungen in diesem Titel wird hiermit ausgeschlossen.
Im Zuge der allgemeinen Baustelleneinrichtung wird vom AG ein Sanitärcontainer zur Verfügung gestellt, vorgehalten und regelmäßig gereinigt.

**00.1 Einrichten und Vorhalten der Baustelle, Baustelleneinrichtung**
Einrichten und Vorhalten der Baustelle einschließlich
Beschaffen von Lager- und Arbeitsflächen sowie von
Zufahrtswegen zur Baustelle. Anlegen der Lager- und
Arbeitsplätze. Geräte, Werkzeuge und sonstige
Betriebsmittel anfahren und betriebsfertig aufstellen. Im Zuge der Gesamtmaßnahme wird eine Baustelleneinrichtungsfläche für Materialcontainer, Personalcontainer zur Verfügung gestellt. Die Stellung und Einrichtung erfolgt in Abstimmung mit der Gesamtbauleitung, sowie der zuständigen Fachbauleitung. Lagerflächen für größere Materialmengen sind vor Anlieferung entsprechend abzustimmen.
Abschließbare Lagerräume und dgl. anfahren, aufbauen und einrichten.
Strom-, Wasseranschluss sowie Entsorgungseinrichtungen
und dgl. für die Baustelle werden an der allgemeinen Baustelleneinrichtungsfläche zur Verfügung gestellt. Baustrom und Bauwasser sind vom AN eigenständigen von der allgemeinen BE zum jeweiligen Baufeld zu verlegen. Die Leitungsführungen haben so zu erfolgen, dass andere an der Maßnahme beteiligten Gewerke hierdurch nicht behindert sind. Vorhalten, Unterhalten und Betreiben der
Anlagen und Einrichtungen einschließlich Mieten, Pacht,
Gebühren und dgl., für die gesamte Bauzeit.
Menge: 1,000 Psch

*Hinweis: Herstellen BE-Fläche und Vorbereitung Baufeld*
Herstellen BE-Fläche Sportanlagen und Vorbereitung Baufeld

**00.2 Oberboden auf Miete lagernd aufnehmen, laden,**
Oberboden auf Miete lagernd aufnehmen, laden, transportieren und auf messbare Mieten zwischenlagern.
Abrechnung nach Mietenaufmaß vor Beginn der Umlagerung. Transportweg bis ca. 750 m
Menge: 165,000 m3

**00.3 Oberbodenabtrag auf Mieten lagern**
Oberboden des Homogenbereiches O1 in vorhandener Dicke ca. 10-15 cm abtragen, laden, transportieren und auf messbare Mieten zwischenlagern. Transportweg bis ca. 750 m
Abrechnung nach örtlichem Aufmaß.
Menge: 150,000 m3

**00.4 Einbau Geotextil wasserdurchlässig, chemisch stabil GRK Klasse 3**
Einbau Geotextil wasserdurchlässig, chemisch stabil
GRK Klasse 3
Als Trennlage und Errosionsschutz
Geotextil aus genadeltem Polyester- bzw.
Polypropylenvlies liefern und nach ‘‘Merkblatt über die
Anwendung von Geokunststoffen im Erdbau des
Straßenbaues" verlegen. Verlegehinweise und
Einbauvorschriften des Herstellers sind zu beachten.
Überlappungen entsprechend der Verlegehinweise werden
nicht gesondert vergütet. Erschwernisse beim
Überschütten des Geotextiles sind einzurechnen.
Geotextil als Trennschicht unter Schüttungen auf wenig
tragfähigem Untergrund bzw. Unterbau.
Menge: 900,000 m2

**00.5 Frostschutztragschicht 0/56 herstellen**
Frostschutztragschicht aus korngestuftem,
frostsicherem Material 0/56 (Mineralbeton)
max. Schlämmkornanteil 5%,
liefern, profilgerecht einbauen und verdichten.
Einbaudicke: 20-40 cm, im Bereich des aufgebrachten Geo-Kombigitter, sowie gemäß Planung.
Abrechnung nach Regelquerschnitten und
Kontrollnachweis durch Lieferscheine.
(Umrechnungsfaktor: 1m3 = 2 to).
Menge: 135,000 m3

**00.6 Räumen der Baustelle von allen**
Räumen der Baustelle von allen
Geräten, Anlagen, Einrichtungen und dgl. einschließlich
Rückbau der vom AN beschafften Zufahrtswegen. Alle
benutzten Flächen entsprechend dem ursprünglichen
Zustand unter Wahrung der landschaftspflegerischen
Belange ordnungsgemäß herrichten.
Menge: 1,000 Psch

**00.7 Einrichtung zur Verkehrsführung-,sicherung und Regelung nach STVO**
*** Pauschalposition
Einrichtung zur Verkehrsführung- und -sicherung
 - Regelung nach STVO - und Fußgängerverkehr -
zur Abschirmung des Straßen- und Fussgängerverkehrs aufbauen, vorhalten, unterhalten und betreiben, ggf umsetzen und abbauen. Der Ersatz beschädigter oder abhanden gekommener Teile der Einrichtungen ist eingerechnet.
Straßenverkehrsrechtliche Genehmigungen sind vom AN
einzuholen. Gebühren werden bauseits getragen.
Menge: 1,000 psch

**00.8 Schutzzaun umsetzen nur nach Angabe des AG**
Menge: 300,000 m

**00.9 Tachymetrische Bestandsvermessung**
Tachymetrische Bestandsvermessung
-vor Beginn der Arbeiten
-nach Abbruchmaßnahmen
-nach Bodenabtrag,
-sowie nach Fertigstellung
zur Ermittlung der Erdbewegungen und Erstellen eines
nachprüfbaren Abrechnungs- und Aufmaßplanes, sowie die
Absteckung und Erstellung eines digitalen Bestandsplanes (im dxf-Format) nach Beendigung der Maßnahme mit Eintragung der Beläge, Leitungen und Fundamente.
Die vorliegende Vermessung kann nicht als Grundlage herangezogen werden, da bereits durch den Rohrbau massive Eingriffe und Veränderungen erfolgt sind.
Menge: 1,000 Psch

**00.10 Unrat und Baustellenreste im Baufeld aufnehmen und entsorgen**
Unrat und Baustellenreste im Baufeld aufnehmen und nach gesonderter Position, getrennt nach Stoffen entsorgen.

Art des Unrats und der Baustellenrest:
Betonbruch, Betonreste, Betonrohre, Fundamentreste, Kunststoffrohre, Verpackunsgmaterial aus Kunststoff und Holz, Metallteile, Bauschaum, Dämmung und der gleichen.
Abrechnung nach Zeitaufwand in Abstimmung mit der Bauleitung. Diese Position gilt nur für die im Zuge der Baustelleneinrichtung durchzuführenden Ersträumung. Für etwaige nachträgliche Räumungen behält sich der AG vor eine Schuttbegehung durchzuführen und weitere Schritte festzulegen.
Menge: 4,000 h

**00.11 Vorarbeiter**
Verrechnungssätze für Arbeitskräfte,
Stundenlohnarbeiten auf Anordnung des AG ausführen.
Für Vorarbeiter.
Menge: 5,000 h

**00.12 Facharbeiter**
Verrechnungssätze für Arbeitskräfte,
Stundenlohnarbeitenauf Anordnung des AG ausführen.
Für Facharbeiter.
Menge: 10,000 h

**00.13 Arbeitskraft einschließlich Kleingerät**
Arbeitskraft einschließlich Kleingerät, z. B.
zusätzlicher Bohr- oder Abbauhammer, Rüttelstampfer,
kleine Rüttelplatte, Trennschleifer, Bohrmaschine,
Kettensäge u. ä.
Menge: 10,000 h

**00.14 Arbeitskraft einschließlich Kernbohrgerät bis DN160 mm**
Arbeitskraft einschließlich Kernbohrgerät inkl. aller notwendigen Nebenleistungen
Bohrdurchmesser bis DN 160
Bohrtiefe bis 500 mm
Menge: 2,500 h

**00.15 Kompressor mit 1 Bohr- oder Meißelhammer und Bedienung**
Verrechnungssätze für Baugeräte, Stundenlohnarbeiten auf Anordnung des AG ausführen.
Arbeitskraft mit Kompressor, schallgedämpft, ca. 7 m3/min, mit 1 Bohr- oder Meißelhammer.
Menge: 5,000 h

**00.16 Mini-Hydraulikbagger mit Raupenfahrwerk, ca. 35 kW inkl. Bedienung/Fahrer**
Verrechnungssätze für Baugeräte, Stundenlohnarbeiten auf Anordnung des AG ausführen.
Für Mini-Hydraulikbagger mit Raupenfahrwerk, ca. 35
kWmit Tieflöffel inkl. Bedienung/Fahrer.
Menge: 7,500 h

**00.17 Baggerlader, ca. 45 kW inkl. Bedienung/Fahrer**
Verrechnungssätze für Baugeräte, Stundenlohnarbeitenauf Anordnung des AG ausführen.
Für Baggerlader, ca. 45 kW inkl. Bedienung/Fahrer.
Menge: 7,500 h

**00.18 Hydraulikbagger auf Rädern, ca. 70 kW inkl. Bedienung/Fahrer**
Verrechnungssätze für Baugeräte, Stundenlohnarbeitenauf Anordnung des AG ausführen.
Für Hydraulikbagger auf Rädern, ca. 70 kW mit
Tieflöffel oder schwenkbarem Grabenräumlöffel
inkl. Bedienung/Fahrer.
Menge: 7,000 h

**00.19 LKW-Kipper, ca. 8 t Nutzlast inkl. Bedienung/Fahrer**
Verrechnungssätze für Lastkraftwagen,
Stundenlohnarbeiten durch Lastkraftwagen auf
Anordnung des AG ausführen.
Für LKW-Kipper, ca. 8 t Nutzlast inkl. Bedienung/Fahrer.
Menge: 5,000 h

*Hinweis: Demontage Ballfangzaunfeld für Baustellenzufahrt*

**00.20 Ballfangzaun Feld, mehrteilig, Höhe ca. 400 cm**
Ballfangzaun Feld, mehrteilig, Höhe ca. 400 cm demontieren, seitl. lagern und sichern für Wiedereinbau.
Ballfangzaun bestehend aus Gittermatten 5/20 und 10/20 auf Pfosten verschraubt.
Abrechnung je demontierten Feld.
Menge: 2,000 St

**00.21 Pfosten Ballfangzaun schonend ausbauen, ggf. Betonreste**
Pfosten Ballfangzaun schonend ausbauen, ggf. Betonreste abschlagen. Pfosten seitlich für wiedereinbau lagern und sichern.
Ballfangzaun ca. 400 cm über Gelände.
Betonreste nach gesonderter Position entsorgen.

In die Position ist das Einmessen des Pfostenstandortes einzukallkulieren, um diesen nach Abschluss der Arbeiten wieder exakt setzen zu können.
Menge: 1,000 St

**00.22 Pfosten Ballfangzaun, gemäß Aufmaß vor Abbruch, wieder**
Pfosten Ballfangzaun, gemäß Aufmaß vor Abbruch, wieder versetzen.
Pfosten aufnehmen, transportieren und in zu erstellendes Fundament versetzen, ausrichten.
Abmessungen Fundament 70x70x100 cm Beton C 25/30
Expositionsklassen XC4, XF4, WF Erdfeuchter Beton mit w/z < 0,4 - ohne Luftporen
Abrechnung nach vollständig versetzten Pfosten inkl. Erd- und Fundamentarbeiten.
Menge: 1,000 St

**00.23 Ballfangzaun Feld, mehrteilig, aus Ausbau aufnehmen,**
Ballfangzaun Feld, mehrteilig, aus Ausbau aufnehmen, transportieren und montieren.
Abrechnung je vollständiges Zaunfeld.
Menge: 2,000 St

### Titel 01 Kunstrasenplatz

#### Bereich 01.01 Abbrucharbeiten

**01.01.1 Belagsflächen Bestand reinigen**
Belagsflächen Bestand reinigen
Belagsflächen bestehend aus Pflaster, teilweise mit Einfassungen reinigen. Beseitigen von Aufwuchs im Fugenbereich und entfernen von Verunreinigungen auf der Belagsoberfläche mit geeigneten Maßnahmen z.B. Hochdruckreiniger, Kehrmaschine mit Wasser, o.ä.
Abrechnung nach Quadratmeter bearbeiteter Belagsfläche.
Menge: 580,000 m2

*Hinweis: ABBRUCH BEFESTIGTE FLÄCHEN*

**01.01.2 Pflaster ausbauen- Betonstein**
Pflaster ausbauen - Betonstein
Pflasterdicke bis 10 cm in unterschiedlichen Formaten und Ausführungen (u.a. Wellenstein, Rechteckpflaster gerumpelt, Rasenfugenpflaster), auf Splitt verlegt, inkl. Splittbett ausbauen, brauchbares Material seitl. für Wiedereinbau lagern, unbrauchbares bzw. beschädigtes Material getrennt nach Materialien nach gesonderter Position entsorgen.
Menge: 15,000 m2

**01.01.3 Position wie vor jedoch Kleinstflächen bis 0,5 m²**
Menge: 5,000 m2

**01.01.4 Zulage zu Pflaster ausbauen - Betonstein**
Zulage zu Pflaster ausbauen - Betonstein
Erschwerniszulage Abbruch für Verlegung in Beton bzw. mit Betonfugen.
Abrechnung nach Flächenaufmaß vor Abbruch
Menge: 1,250 m2

**01.01.5 Rückbau Bordstein Beton nicht schadstoffbelastet TB8/20 Fundament Beton Rückenstütze 24kN/m3 Geräteeinsatz mgl. Stoffe laden LKW AN ges.Vergüt.Entsorg.**
STLB-Bau 2025-10 084
Rückbau des Bordsteins aus Beton, nicht schadstoffbelastet,
Abfall ist nicht gefährlich, Werte gemäß Ersatzbaustoffverordnung 2023 sind eingehalten, Charakterisierung gemischter Bauschutt Klasse RC-1 nach EBV 2023, Anlage 1, Tabelle 1, Form TB 8/20, einschl. Fundament aus Beton und zweiseitige Rückenstütze, Bettungsdicke 15 cm, Dicke der Rückenstütze 20 cm, Wichte des Abbruchstoffes DIN EN 1991-1-1 24 kN/m3, Geräteeinsatz ist möglich, max. Gesamtgewicht bis 5 t, Ausführung staubarm TRGS 559,
aufgenommene Stoffe sammeln, auf LKW des AN laden, Mengenermittlung nach Aufmaß,
die Entsorgung wird gesondert vergütet.
Menge: 6,000 m

*Hinweis: ABBRUCH BEFESTIGTE KUNSTRASEN*

**01.01.6 Kunststoffrasen zurückbauen**
Kunststoffrasen zurückbauen
Kunststoffrasenbelag unter Schonung der vorhandenen
elastischen (Trag-) Schicht aufnehmen.
Bahnen auf 2 m Breite schneiden und in Folie einpacken, um den Austrag von Füllstoffen während des Transports zu verhindern. Die Folien sind mit Barcode zu kennzeichnen, um eine lückenlose Nachverfolgung bis zur Wiederverwertung sicherzustellen.

Unterbau: Elastikschicht / Elastische Tragschicht, Dicke: ca. 29-33 mm

Kunstrasen:

Polhöhe: ca. 18-28 mm
Füllstoff: Quarzsand
Füllhöhe: ca. 15-28 mm

Nach Ausbau des alten Belags ist der vorhandene Untergrund von losem aufliegendem Infill-Material trocken zu reinigen.

Name des digitalen Dokumentationssystems zur lückenlosen Kontrolle des Recyclingsprozesses ist hier
anzugeben. '..........'
Menge: 5890,000 m2

**01.01.7 Vorhandenen Kunststoffrasenbelag transportieren**
Vorhandenen Kunststoffrasenbelag transportieren Flächengewicht:  ca. 30 kg/m2

In Folie verpackter Kunststoffrasen einschließlich Verfüllung nach Rückbau verladen und durch eine Fachspedition mit Abfall-Beförderungs-Genehmigung gem. KrWG abtransportieren. Im Recyclingwerk müssen die einzelnen Rollen für die lückenlose Kontrolle im Wareneingang registriert werden.

Name der Fachspedition: '..........'

Abfallschlüsselnummer:  170904

Beförderungs-Genehmigung nach § 53 KrWG: '..........'

Das Verfahren zur lückenlosen Kontrolle des
Recyclingsprozesses ist hier anzugeben. '..........'

Wareneingang im Recyclingwerk: '..........'
Menge: 177,000 t

**01.01.8 Vorhandenen Kunststoffrasenbelag verfüllt verwerten**
Vorhandenen Kunststoffrasenbelag verfüllt verwerten Kunststoffrasen durch Recycling-Unternehmen ordnungsgemäß nach den Richtlinien und Prioritäten des KrWG und der RAL GZ 944/8 recyclen. Das Prinzip der Inlands-Verwertung ist zur Vermeidung der grenzüberschreitenden Abfallverbringung zu
priorisieren.

Der Kunstrasen, bestehend aus Fasern, Rückenträger,
Beschichtung und Verfüllung muss zu mindestens 95 % recycelt werden.

Der Nachweis des Recyclings ist mit dem digitalen
Dokumentationssystem vor der Verwertung zu erfassen.

Abfallschlüsselnummer: 170904
Fachbetrieb für das Recycling: '..........'
Efb-Nummer: '..........'

Das Verfahren zur lückenlosen Kontrolle des
Recyclingsprozesses ist hier anzugeben.

vor Recyclingprozess: '..........'

Recyclingquote des gesamten Kunstrasenbelagsystems:

Kunstrasenhalme mindestens 95 %, erreichter Wert im
Recyclingunternehmen in % : '..........'

Rückenträger mindestens 95 %, erreichter Wert im
Recyclingunternehmen in %: '..........'

Beschichtung mindestens 95 %, erreichter Wert im
Recyclingunternehmen in %: '..........'

Infill mindestens 95 %, erreichter Wert im
Recyclingunternehmen in %: '..........'
Menge: 177,000 t

*Hinweis: ABBRUCH ASPHALT*
Kleinflächige Abbrucharbeiten

*Hinweis: KALKULATIONSHINWEIS Asphalt*
KALKULATIONSHINWEIS Asphalt
Bei der Asphaltschicht handelt es sich um eine Asphalttragschicht als Unterbau für Sportflächen mit einer Elastikschicht. Die nachstehenden Positionen den Asphalt betreffend, beziehen sich auf die Asphalttragschicht inkl. der Elastikschicht.

**01.01.9 Asphalt schneiden, Dicke 0 - 20 cm**
Asphaltbefestigung schneiden, Dicke 0 - 20 cm.

Abrechnung nach gesondertem Aufmaß
Menge: 1900,000 m

**01.01.10 Bituminöse Befestigung aufbrechen, Kleinflächig, Breite bis 150 cm**
Bituminöse Befestigung aufbrechen,
Streifenförmig, Breite bis max. 150 cm im Bereich der neu zu erstellenden Drainage
Dicke der bituminösen Befestigung bis 20 cm,
anfallendes Material laden, transportieren und entsorgen, inkl. Entsorgungsgebühren.

Der Nachweis der geordneten Entsorgung ist unmittelbar
zu erbringen.
Menge: 1200,000 m2

**01.01.11 Wie Position zuvor, jedoch inkl. Zwischenlagerung zur**
Wie Position zuvor, jedoch inkl. Zwischenlagerung zur abfallrechtlichen Deklaration.
Menge: 200,000 m2

**01.01.12 Schnellbeprobung von Bitumenaufbruch mit PAK-Spray**
Schnellbeprobung von Bitumenaufbruch mit PAK-Spray
inkl. Dokumentation des Ergebnisses.
Menge: 4,000 St

**01.01.13 Beprobung von auffälligen Bituabbruch infolge einer Schnellbeprobung**
Beprobung von auffälligen Bituabbruch infolge einer Schnellbeprobung, mit Auswertung für abfallrechtliche Bewertung über unabhängiges Labor.
Menge: 1,000 St

**01.01.14 Zulage zur Ausbauposition von Bitubelägen**
Zulage zur Ausbauposition von Bitubelägen
für die Verwertung / Entsorgung von teerhaltigem Material < 1000 mg/kg PAK
Menge: 2,000 t

*Hinweis: ABBRUCH EINBAUTEN, MAUERN, STUFEN*

**01.01.15 Unterbaumaterial bis T:50 cm**
Unterbaumaterial bis T:50 cm
ausbauen und für Wiedereinbau lagern
Schotterunterbau von Belagsflächen und Baugrubenverfüllungen
z.T. mit Erdreich, Sand und Schluff vermischt, ausbauen, Ausbaustärke bis 50 cm, Teilmengen nach Anweisung der Bauleitung auf vorgegebenen Lagerflächen für Wiedereinbau lagern

unbrauchbares Material nach gesonderter Position entsorgen
Menge: 600,000 m3

**01.01.16 Fundamente und Betonreste ausbauen**
Fundamente und Betonreste ausbauen
und ggf. auf eine max. Kantenlänge von 80 cm einkürzen.
Abmessungen Länge bis ca. 2 m, Breite bis ca. 1,5 m, Höhe bis ca. 1,0 m.
Es sind nur solche Fundamente auszubauen, die im Zuge der weiteren Bearbeitung kolliedieren. Fundamente die die Herstellung und spätere Nutzung nicht beeinträchtigen sind nach Möglichkeit im Untergrund zu belassen.
Entsorgung nach gesonderter Position.
Menge: 20,000 t

**01.01.17 Zulage zu Fundamente und Betonreste für Bewehrung**
Zulage zu Fundamente und Betonreste für Bewehrung
Erschwerniszulage für das Ausbauen von Fundamenten und Betonresten mit Bewehrung.
Entsorgung getrennt nach Materialien nach gesonderter Position.
Menge: 10,000 t

**01.01.18 Rohrpfosten von ehemaligen Ballfangzaun, bodentief**
Rohrpfosten von ehemaligen Ballfangzaun, bodentief abgeschnitten, nach Abbruch Pflaster ausbauen inkl. Fundament.
Fundamentgröße bis ca. 0,75m3
Abrechnung nach Pfostenanzahl.
Menge: 10,000 St

**01.01.19 Rohrpfosten von ehem. Ballfangzaun an Fundament-OK**
Rohrpfosten von ehem. Ballfangzaun, bodentief abgeschnitten, an Fundament-OK bündig abschneiden.
Rohrpfosten von ehem. Ballfangzaun nach Rückbau Pflaster an Fundament-OK bündig abschneiden, inkl. Rohr verschließen mit Plombe, Deckel bzw. nach Wahl des AN.
Es muss gewährleistet sein, dass ein abrieseln des überbauenden Materials dauerhaft ausgeschlossen ist.
Abrechnung nach Pfostenanzahl.
Menge: 10,000 St

**01.01.20 Bodenhülsen von Ausstattungselementen abbrechen**
Bodenhülsen von Ausstattungselementen abbrechen
wie z.B. Toren, Eckfahnen und der gleichen inkl. Fundament abbrechen.
Material nach gesond. Positionen, getrennt nach Materialien entsorgen.
Menge: 10,000 St

*Hinweis: ENTSORGUNG*

**01.01.21 Betonbruch aus Abbruch und unbrauchbarer Naturstein transportieren und entsorgen**
Betonbruch aus Abbruch und unbrauchbarer Naturstein transportieren und entsorgen,
Betonbruch aus: Betonreste, Pflaster, Fundamente, usw.
laden transportieren und dem Wirtschaftskreislauf zuführen, incl. Beseitigungskosten.
Nachweis der Entsorgung ist zu führen
Die gemäß Ersatzbaustoffverordnung (EBV) und Mantelverordnung erforderliche Dokumentation hat durch den AN bzw. dessen Subunternehmer zu erfolgen. Diese ist dem AG lückenlos, spätestens mit der Schlussrechnung zu übergeben. Auf gesonderte Aufforderung der örtl. Bauleitung hat der AN dieser Einsicht zu gewähren.
Abrechnung nach Orginal-Wiegeschein.
inkl. Deponiegebühren
Menge: 20,000 t

**01.01.22 Schwer trennbarer Bauschutt laden, transportieren und entsorgen**
Schwer trennbarer Bauschutt
laden, transportieren und entsorgen.
Nachweis der Entsorgung ist zu führen
Abrechnung nach Orginal-Wiegeschein.
inkl. Deponiegebühren
Die gemäß Ersatzbaustoffverordnung (EBV) und Mantelverordnung erforderliche Dokumentation hat durch den AN bzw. dessen Subunternehmer zu erfolgen. Diese ist dem AG lückenlos, spätestens mit der Schlussrechnung zu übergeben. Auf gesonderte Aufforderung der örtl. Bauleitung hat der AN dieser Einsicht zu gewähren.
Menge: 2,500 t

**01.01.23 Unterbaumaterial Schottermaterial entsorgen**
Unterbaumaterial Schottermaterial entsorgen
Schotter aus Unterbau von Belagsflächen oder flächig verbaut, Baugrubenverfüllungen, wassergebundenen Wegen und dgl. z.T. mit Erdreich, Sand und Schluff vermischt, laden transportieren und dem Wirtschaftskreislauf zuführen, incl. Beseitigungskosten.
Nachweis der Entsorgung ist zu führen
Abrechnung nach Orginal-Wiegeschein.
inkl. Deponiegebühren
Die gemäß Ersatzbaustoffverordnung (EBV) und Mantelverordnung erforderliche Dokumentation hat durch den AN bzw. dessen Subunternehmer zu erfolgen. Diese ist dem AG lückenlos, spätestens mit der Schlussrechnung zu übergeben. Auf gesonderte Aufforderung der örtl. Bauleitung hat der AN dieser Einsicht zu gewähren.
Menge: 360,000 t

**01.01.24 Laden, transportieren, entsorgen von Schnitt- und Häckselgut**
Abbruch Laden, transportieren, entsorgen von Schnitt- und Häckselgut
Holz-, Laub-, Ast- und Wurzelwerk, teils mit Boden behaftet aus Rodungsarbeiten, ggf. zerkleinert aufnehmen, laden und dem Wirtschaftskreislauf nach Wahl des AN zuführen. Der Nachweis über eine sachgerechte Entsorgung/Verwertung ist zu führen.
Abrechnung nach örtl. Aufmaß
(Hinweis: hier kann auch ein negativer Betrag als Gegenwert des Nutzholzes eingetragen werden).
Die gemäß Ersatzbaustoffverordnung (EBV) und Mantelverordnung erforderliche Dokumentation hat durch den AN bzw. dessen Subunternehmer zu erfolgen. Diese ist dem AG lückenlos, spätestens mit der Schlussrechnung zu übergeben. Auf gesonderte Aufforderung der örtl. Bauleitung hat der AN dieser Einsicht zu gewähren.
Menge: 1,500 m3

**01.01.25 Laden, transportieren, entsorgen sonstiger Holzschutt**
Laden, transportieren, entsorgen sonstiger Holzschutt

Sonstiges Holz aus Abbrucharbeiten von Ausstattungen, Zäunen, Bänken, Belägen, teilweise mit Schrauben und Nägeln versehen, aufnehmen, laden, transportieren und dem Wirtschaftskreislauf zuführen, incl. Beseitigungskosten. Der Nachweis über die ordentliche Beseitigung ist zu führen und am Ende der Maßnahme gesammelt dem AG zu übergeben. Die gemäß Ersatzbaustoffverordnung (EBV) und Mantelverordnung erforderliche Dokumentation hat durch den AN bzw. dessen Subunternehmer zu erfolgen. Diese ist dem AG lückenlos, spätestens mit der Schlussrechnung zu übergeben. Auf gesonderte Aufforderung der örtl. Bauleitung hat der AN dieser Einsicht zu gewähren.
Abrechnung nach örtl. Aufmaß
Menge: 0,500 m3

**01.01.26 Laden, transportieren, entsorgen von Metall aus Abbruch**
Laden, transportieren, entsorgen von Metall aus Abbruch

Metallteile aus Abbrucharbeiten von Ausstattungen, Zäunen, Materialreste aufnehmen, laden, transportieren und dem Wirtschaftskreislauf zuführen, incl. Beseitigungskosten. Der Nachweis über die ordentliche Beseitigung ist zu führen und am Ende der Maßnahme gesammelt dem AG zu übergeben. Die gemäß Ersatzbaustoffverordnung (EBV) und Mantelverordnung erforderliche Dokumentation hat durch den AN bzw. dessen Subunternehmer zu erfolgen. Diese ist dem AG lückenlos, spätestens mit der Schlussrechnung zu übergeben. Auf gesonderte Aufforderung der örtl. Bauleitung hat der AN dieser Einsicht zu gewähren.
Abrechnung nach örtl. Aufmaß
(Hinweis: hier kann auch ein negativer Betrag als Gegenwert des Schrottpreises eingetragen werden).
Menge: 1,250 t

#### Bereich 01.02 Erdarbeiten

*Hinweis: BODENARBEITEN ZUR HERSTELLUNG VON GRÄBEN FÜR FUNDAMENTE UND LEITUNGEN BAUMGRUBEN*

**01.02.1 Boden für Leitungsgraben**
Boden der Gräben für Leitungen profilgerecht ausheben,
ab Geländeoberfläche nach Abtrag Oberboden bzw. nach Abbruch.
Aushub seitlich lagern, verfüllen und verdichten
verdrängten Boden nach gesonderter Position entsorgen
Aushubtiefe 30 bis 80 cm,
- Wasserleitung
- Abwasserleitung
- Drainleitung
- Stromleitung/Leerrohr
Sohlenbreite der Gräben 30 - 60 cm,
Boden Homogenbereich 1
Abrechnung ab Rohplanum und nach Aufmaß vor dem Verfüllen
Menge: 210,000 m3

**01.02.2 Zulag zu Boden für Leitungsgraben für Schächte und**
Zulag zu Boden für Leitungsgraben für Schächte und Kopflöcher
Mehrtiefe zu Leitungen >80 bis ca. 300 cm
Mehrbreite zu Leitungen >60 bis ca. 300 cm
Abrechnung nach Kubatur.
Menge: 25,000 m3

**01.02.3 Sohle von Leitungsgräben profilieren und verdichten**
Sohle von Leitungsgräben profilieren und verdichten
auch Sohlen von Baugruben für Schachtbauwerken und Kopflöchern.
Sohlbereiche mit geeigneten Geräten verdichten. Geforderte Verdichtungsleistung 110 % Proktordichte
Menge: 980,000 m

**01.02.4 Boden für Einzelfundamente lösen**
Boden für Einzelfundamente lösen
Einzelfundamente für Ausstattungselemente
Abmessung bis 40 x 40 cm bis 150 x 150 cm
Tiefe ab Rohplanum bis 80 cm
Abrechnung nach Aufmaß Fundamentgrube.
Menge: 7,500 m3

**01.02.5 Boden für Suchgraben**
Boden für Suchgraben ausheben,
zur Freilegung von Kabeln und Leitungen, Bauwerken,
Aushub seitlich lagern, verfüllen und verdichten,
Aushubtiefe bis 1,25  m,
Sohlenbreite über 0,40 m bis 0,80 m,
Boden Homogenbereich 1
Menge: 7,500 m3

**01.02.6 Handarbeit ausheben,**
Handarbeit ausheben,
Erdarbeiten in Handarbeit ausführen, zur Erkundung vorhandener Leitungen, sowie als erschwerter Aufwand entlang von einbauten und im Übergang zu bestehenden Randeinfassungen und Flächenbefestigungen.
Ausführung nur nach besonderer Anordnung des AG.
In den EP ist die Erstellung der Dokumentation und Fotodokumentation einzukalkulieren. Der örtl. Bauleitung sind entsprechende Bereiche Anzuzeigen.
Menge: 5,000 m3

**01.02.7 Freilegen von Bestandsleitungen in Elektro, Wasser und**
Freilegen von Bestandsleitungen in Elektro, Wasser und Abwasser Abrechnung je Einzelleitung.
Freilegen und sichern von angetroffenen Leitungen.
Menge: 25,000 m

**01.02.8 Bestehende Leitungen, freigelegt und gesichert, im Zuge**
Bestehende Leitungen, freigelegt und gesichert, im Zuge der Herstellung der Tragschicht fachgerecht einbauen. Leitungssand ist in die Position einzukalkulieren.
Menge: 25,000 m

*Hinweis: VERFÜLLUNG*

**01.02.9 Vlies 300 g/m2 als Trennlage zur Verhinderung des Einschlämmens von Feinkorn**
Vlies 300 g/m2 als Trennlage zur Verhinderung des Einschlämmens von Feinkorn
Geotextil aus genadeltem Polyester- oder Polypropylenvlies liefern und nach Merkblatt über die Anwendung von Geokunststoffen im Erdbau des Straßenbaues" als Trennlage verlegen. Verlegehinweise und Einbauvorschriften des Herstellers sind zu beachten. Überlappungen werden nicht gesondert vergütet. Erschwernisse beim Überschütten des Geotextiles sind einzurechnen.
Masse pro Flächeneinheit >300 g/m² ( = GRK 5)
Einbauort: Umhüllung des Drainstranges
Abrechnung nach Grabenlänge Drainleitung, Aufmaß ist zu führen.
Zirka-Maße zur Kalkulation: 40 x 40 cm für Leitungen DN 100 und DN 150
Menge: 975,000 m

**01.02.10 Verfüllung der Draingräben mit Splitt 8/16**
Verfüllung der Draingräben mit Splitt 8/16 mm nach Verlegung der Drainleitungen bis max. 30 cm über Rohrleitung
Abrechnung nach Aufmaß der Draingräben und
angegebenem Grabenprofil.
Kontrollnachweis über Lieferschein.
Menge: 169,200 m3

**01.02.11 Verfüllung von Leitungsgräben und Baugruben für Schachtbauwerke mit zu liefernden Baustoffen**
Verfüllung von Leitungsgräben und Baugruben für Schachtbauwerke mit zu liefernden Baustoffen
Verfüllung von Leitungsgräben und Baugruben sowie Hinterfüllung von Mauern mit vom AN zu liefernden körnigen, ungebundenen Baustoffen
nach DIN EN 1610 herstellen.
Die Ausführung erfolgt nur auf Anordnung des AG.
Die Abrechnung erfolgt mit der tatsächlich
ausgeführten Grabenbreite, jedoch höchstens in der für
die Herstellung des Leitungsgrabens vergüteten
Breite.
Abrechnung nach Aufmaß der verdichteten Menge
Kontrollnachweis über Lieferscheinen
Lieferscheine abzüglich 20 % Auflockerung.
Umrechnungsfaktor 1:1,8
Menge: 20,000 m3

**01.02.12 Recyclingmaterial 0/56 zum Verfüllen**
Recyclingmaterial 0/56 zum Verfüllen
Schottertragschicht aus Recyclingmaterial 0/56 zum Verfüllen von Arbeitsräumen etc.
Lageweise Einbringen und standfestes Verdichten.
Dicke 30-50 cm zertifiziertes Recyclingmaterial profilgerecht und schichtenweise liefern und einbringen
an vom AG bezeichneten Stelle - z.B. als Auffütterung bis zum gewachsenen Boden, Unterbau von Belägen und Einfassungen, etc. einschl. verdichten und Materiallieferung.
Abrechnung nach örtlichem Aufmaß im verdichteten Zustand, sowie Kontrollnachweis mittels Lieferschein.
Lieferscheine sind mit Tag des Einbaus dem Bauleiter
vorzulegen.
Vorlage Zertifizierung vor Einbau zwingend notwendig. Körnung: 0/56Feinkornanteil <0,063mm von < 15%
Verformungsmodul EV2 mind. 60MN/m², Verhältniswert EV2/EV1 < 2,30 Schichtdicke __= min. 20 cm. das Schüttgut ist gleichmäßig zu verteilen, lagenweise einzubringen und mit geeignetem Gerät fachgerecht zu verdichten. zulässige Abweichung in der Ebenheit, gemessen auf eine 4-Meter Messstrecke +2 cm
Menge: 20,000 m3

**01.02.13 Seitlich gelagerter Boden Wiedereinfüllen**
Seitlich gelagerter Boden Wiedereinfüllen
Auf Zwischenlager gelagerter Bodenaushub aufnehmen, laden, transportieren und einbringen, zum Auffüllen des Arbeitsraums.
Das Material sollte in Lagen von 20-30 cm eingebracht und lagenweise auf D pr>/= 100% verdichtet werden.
Nur in Bereichen die konstruktiv keine Bedeutung darstellen. Die beim Aushub anfallenden bindigen Böden sind nicht für den Wiedereinbau in die Arbeitsräume unter setzungsempfindlicher Überbauung geeignet.
Menge: 35,000 m3

*Hinweis: BODENUNTERSUCHUNG*

**01.02.14 Probenentnahme nach §8 Ersatzbaustoffverordnung nach PN98**
Probenentnahme nach §8 Ersatzbaustoffverordnung nach PN98 bis 300 m³ = 28 St. Einzelproben je Haufwerk
Menge: 28,000 St

**01.02.15 Untersuchung der Probe nach §8 Ersatzbaustoffverordnung**
Menge: 7,000 St

*Hinweis: BODENENTSORGUNG*

**01.02.16 Überschüssigen Boden Einstufung nicht belastet BG-0/BM-0 laden, transportieren und dem Wirtschaftskreislauf zuführen.**
Überschüssigen Boden Einstufung nicht belastet BG-0/BM-0 laden, transportieren und dem Wirtschaftskreislauf zuführen. Mietengröße bis max. 500 m³.
Überschüssigen bzw. unbrauchbaren Boden nach DIN 18300
Einstufung nicht belastet als BG-0/BM-0 Material
vom Zwischenlager laden, transportieren und dem Wirtschaftskreislauf zuführen.
Abrechnung erfolgt nach Mietenaufmaß
Menge: 110,000 m3

**01.02.17 Überschüssigen Boden Einstufung BG/BM-F1 verunreinigt bzw. belastet laden, transportieren und dem Wirtschaftskreislauf zuführen.**
Überschüssigen Boden Einstufung verunreinigt bzw. belastet BG/BM-F1 laden, transportieren und dem Wirtschaftskreislauf zuführen.
Überschüssigen bzw. unbrauchbaren Boden nach DIN 18300
Einstufung verunreinigt bzw. belastet BG/BM-F1 Material
vom Zwischenlager laden, transportieren und dem Wirtschaftskreislauf zuführen. Die gemäß Ersatzbaustoffverordnung (EBV) und Mantelverordnung erforderliche Dokumentation hat durch den AN bzw. dessen Subunternehmer zu erfolgen. Diese ist dem AG lückenlos, spätestens mit der Schlussrechnung zu übergeben. Auf gesonderte Aufforderung der örtl. Bauleitung hat der AN dieser Einsicht zu gewähren.
Menge: 60,000 m3

**01.02.18 Überschüssigen Boden Einstufung BG/BM-F2 verunreinigt bzw. belastet laden, transportieren und dem Wirtschaftskreislauf zuführen.**
Überschüssigen Boden Einstufung verunreinigt bzw. belastet BG/BM-F2 laden, transportieren und dem Wirtschaftskreislauf zuführen.
Überschüssigen bzw. unbrauchbaren Boden nach DIN 18300
Einstufung verunreinigt bzw. belastet BG/BM-F2 Material
vom Zwischenlager laden, transportieren und dem Wirtschaftskreislauf zuführen. Die gemäß Ersatzbaustoffverordnung (EBV) und Mantelverordnung erforderliche Dokumentation hat durch den AN bzw. dessen Subunternehmer zu erfolgen. Diese ist dem AG lückenlos, spätestens mit der Schlussrechnung zu übergeben. Auf gesonderte Aufforderung der örtl. Bauleitung hat der AN dieser Einsicht zu gewähren.
Menge: 35,000 m3

#### Bereich 01.03 Versorgungsarbeiten

*Hinweis: Entwässerung*

**01.03.1 Drainagerohr DN 100 SN 4 PE-HD**
Drainagerohr SN 4 PE-HD, Nenndurchmesser 100 mm,
Vollsickerrohr
Stangenware nach DIN 1187-1:2024-07 Typ A oder DIN 4262-1, Verlegebett: Kiesbett mit Filtervlies,
Gefälle mindestens 0,5 besser 2-3%,
höchster Punkt 60 cm unter Oberkante Gelände
Anschluss gemäß Planung.
Abrechnung nach Längenaufmaß
Menge: 850,000 m

**01.03.2 Sonderteile zu Drainagerohr DN100**
Sonderteile zu Drainagerohr DN100
Bögen in verschiedenen Graden,
Überschiebmuffen,
Reduzierungen in verschiedenen Durchmessern
Abrechnung nach St., Kontrollnachweis über Bilddokumentation.
Menge: 18,000 St

**01.03.3 Abzweig zu Drainagerohr DN100**
Abzweig zu Drainagerohr DN100
Abrechnung nach St., Kontrollnachweis über Bilddokumentation.
Menge: 3,000 St

**01.03.4 Drainagerohr wie vor jedoch DN 150 und als Teilsickerrohr**
Menge: 185,000 m

**01.03.5 Sonderteile zu Drainagerohr DN150**
Sonderteile zu Drainagerohr DN150
Bögen in verschiedenen Graden,
Überschiebmuffen,
Reduzierungen in verschiedenen Durchmessern
Abrechnung nach St., Kontrollnachweis über Bilddokumentation.
Menge: 6,000 St

**01.03.6 Abzweig zu Drainagerohr DN150**
Abzweig zu Drainagerohr DN150
Abrechnung nach St., Kontrollnachweis über Bilddokumentation.
Menge: 4,000 St

**01.03.7 Aufsetzrohr für Kontrollschacht aus PVC-U liefern,**
Aufsetzrohr für Kontrollschacht aus PVC-U liefern,
zuschneiden und zur Verlängerung des Kontrollschachtes nach oben einbauen.
Nutzlänge: bis 110 cm
Durchmesser: 31,5 cm
Menge: 18,000 St

**01.03.8 Reduzierstücke für Kontrollschacht DN 200 auf DN 100 Drainrohr**
Reduzierstücke für Kontrollschacht PVC-U DN 200 auf Drainagerohr DN100 PE-HD starr liefern und einbauen. Anschluss Drainageleitung an Drainschacht in kompletter Leistung.
Menge: 22,000 St

**01.03.9 Reduzierstücke für Kontrollschacht DN 200 auf KG DN 150**
Reduzierstücke für Kontrollschacht DN 200 auf KG 2000
DN160 liefern und einbauen. Anschluss
Entwässerungsleitung KG 2000 DN150 an
Drainschacht in kompletter Leistung.
Menge: 74,000 St

**01.03.10 Spül-, Kontroll- und Sammelschacht DN 315**
Spül-, Kontroll- und Sammelschacht DN 315
mit 3 Anschlussstutzen DN 200
Menge: 20,000 St

**01.03.11 Abdeckung zu Kontrollschacht Drainage mit Kunstrasen**
Abdeckung zu Kontrollschacht Drainage mit Kunstrasen gefüllte Ausführung. Inkl. Vorrichtung zur einfachen Herausnahme.
Menge: 20,000 St

**01.03.12 Schachtdeckel Kl. B 125 aus Guss für DN 315**
Schachtdeckel Kl. B 125 aus Guss runde Bauform für Kontroll-Schacht liefern und einbauen
Menge: 1,000 St

**01.03.13 PP-Rohr DN '160' als KG2000**
PP-Rohr DN ‘160‘ als KG2000
Entwässerungskanal/-leitung DIN 4033 aus
PP hart-Rohren,
DIN 19 534 mit Steckmuffe,
DN '160', als KG2000
'in vorbereitete Gräben auf 10 cm Sandbett und mit
10 cm Überdeckung verlegen',
'inkl. Nebenarbeiten'.
Menge: 120,000 m

**01.03.14 Formstücke KG Bögen NW 160 als KG2000 liefern und versetzen**
Menge: 10,000 St

**01.03.15 Formstücke zu Abwasserrohren,KG Einf. Abzweige NW 160 als KG2000**
Formstücke zu Abwasserrohren
KG Einfach Abzweige NW 10 als KG2000
liefern, in vorbereitete Gräben auf 10 cm Sandbett
und 10 cm Sandüberdeckung verlegen.
Menge: 5,000 St

**01.03.16 Kanalanschluß DN160**
Kanalanschluß DN160
Anschluß von Entwässerungsleitung,
aus PP-Rohr DN 160,
an vorhandener Entwässerungsleitung bzw. Schacht
inkl. Öffnungs- und Dichtungsarbeiten .
Menge: 5,000 St

**01.03.17 Entwässerungsrinne B 125 NW 100**
Entwässerungsrinne
Rinnensystem nach DIN EN 1433/DIN 19580
Nennweite 100 mm,
Höhe 210 mm
Belastungsklasse B 125,
Rinnenkörper ohne Sohlengefälle,
Rinnenkörper aus Polymerbeton,
mit schraubloser Arretierung der Abdeckung,
Abdeckung mit Maschenrost Stahl verzinkt B 125
Breite 135 mm, Maschenweite 30 x 10 mm,
auf 20 cm dickem Fundament aus Beton C 25/30 herstellen. Der Fundamentbeton ist als Stütze allseitig je 10 cm
breiter als die Rinne keilförmig mit einer Neigung von
3:1 und einer oberen Breite von 5 cm gleichzeitig mit
dem Setzen des Fertigteiles bis 10 cm unter der
Rinnenoberkante hochzuziehen. Die Oberfläche der
Stützen ist mit einer Neigung 1:3 abzuschrägen. Die
Fugen zwischen den Fertigteilen sind abzudichten.
Menge: 5,000 m

**01.03.18 Kombistirnwand NW100 für Rinnenanfang und -ende,**
Kombistirnwand  für Rinnenanfang und -ende,
für Entwässerungsrinne NW 100,
aus Polymerbeton mit Kantenschutz aus Gusseisen,
Baulänge 20 mm
Menge: 2,000 St

**01.03.19 Einlaufkasten zu vor beschriebener Entwässerungsrinne NW100**
Einlaufkasten zu vor beschriebener Entwässerungsrinne NW 100 B 125 als Zulage
Abmesungen
Baulänge 50,0 cm,
Baubreite 14,5 cm,
Bauhöhe 66,0 cm,
mit Lippenlabyrinthdichtung,
ausschneidbarer Anschlusschablone und Schlammeimer aus Kunststoff.
Menge: 1,000 St

**01.03.20 Leerrohr DN 110**
Kabuflex Leerrohr DN 110
Biegsames Kabelschutzrohr aus PE-HD, halogenfrei,
in Verbundbauweise, Außen gewellt, Innen glatt,
biegefähig, hohe Druck und Schlagfestigkeit,
mit einseitiger Doppelsteckmuffe und Dichtring,
Außendurchmesser 110 mm, einschließlich Zugdraht liefern,
auf verdichteten Untergrund im Sandbett verlegen und
anschließen
Menge: 10,000 m

**01.03.21 Absetzschacht AS01 mit Leerboden für Sportanlagen zur Reinigung von**
Absetzschacht AS01 mit Leerboden für Sportanlagen zur Reinigung von Oberflächenwasser (z. B. von Kunststoff- oder Kunstrasenflächen), zur Rückhaltung von Mikroplastik, Granulat und Sedimente, vor der Vorflut bzw. Versickerung.
Absetzschacht mit Leerboden liefern und fachgerecht einbauen
Absetzschachtes (Sedimentationsschacht) für Sportplatz-Entwässerungsanlagen nach DIN EN 1917 und DIN V 4034-1, ausgelegt für das Absetzen von Schlämmstoffen, Reifenabrieb und Granulaten.
Der Schacht ist komplett inklusive Rohrleitungsanschlüssen, Dichtungen und Abdeckung betriebsfertig herzustellen. Erdaushub und Unterbau nach gesond. Position.

Technische Spezifikationen und Bauteile:

- Schachttyp / Material: Monolithisches Schachtunterteil aus Stahlbeton oder hochbeständigem PP/PE-Kunststoff
- Abmessungen:
Lichte Weite (Nennweite): DN 1000 mm
Gesamttiefe ab OK Gelände: ca. 1,43 m
Schlammfangraum (Sumpftiefe unter Auslauf): 1.000 mm
Anschlüsse:
2 Stk. Zulauf DN 160 mit werkseitig integrierter Anschlussmuffe.
1 Stk. Auslauf DN 160 mit werkseitig integrierter Anschlussmuffe.
Höhenversatz zwischen Zulauf und Auslauf nach hydraulischer Vorgabe min. 50 mm.
Innenausstattung (Strömungsberuhigung):
Inklusive einer Tauch- bzw. Leitwand aus Edelstahl V2A (Abmessungen ca. 400x400 mm), montiert vor dem Auslauf zur Rückhaltung von Schwimmstoffen und Granulaten sowie zur Vermeidung von Remobilisierung.
Schachtaufbau & Dichtungen:
Schachtringe und Schachthals (Konus) passend zur Gesamttiefe.
Elastomere Gleitringdichtungen nach DIN EN 681-1.
Integrierte Steighilfen/Steigeisen nach DIN 19555 / EN 13101.
inkl. Schachtabdeckung, Tagwasserdicht:
C 250 nach DIN EN 124.

Angebotenes Fabrikat/Typ: '..........' (vom Bieter
einzutragen)
Menge: 1,000 St

#### Bereich 01.04 Mauer- und Betonarbeiten

**01.04.1 Sauberkeitsschicht herstellen aus gebrochenem, frostsicherem Schottermaterial 0/32, Dicke 20 cm.**
Sauberkeitsschicht herstellen aus gebrochenem,
frostsicherem Schottermaterial 0/32, Dicke 20 cm.
Einbau unter Fundamenten

Lagenweise verdichten, maximale Lagendicke 30 cm

Abrechnung nach Aufmaß,
Kontrollnachweis durch Lieferscheine
Umrechnungsfaktor 1 : 2
Menge: 0,750 m3

**01.04.2 Ortbeton der Sauberkeitsschicht aus unbewehrtem Beton**
Ortbeton der Sauberkeitsschicht aus unbewehrtem Beton
DruckfestigkeitsklasseC; 12/15;
ohne besondere Eigenschaften nach DIN EN 206-1, einschl. erforderlicher Schalung,
Dicke 10 cm.
Abrechnung gemäß Zeichnung in der Anlage.
Menge: 0,500 m2

**01.04.3 Einzelfundamente**
Ortbeton für Einzelfundamente, Beton C 25/30
Kantenlänge 40 x 40 cm bis 150 x 150 cm Tiefe bis 80 cm,
OK Fundament ist 15 cm unter Belagsoberkante
einschließlich seitlicher Schalung.
Bewehrung nach separater Position, soweit nicht anders durch Schal- und Bewehrungsplände angegeben sind 50 kg/m³ anzunehmen. Oberfläche eben.
Abrechnung nach Aufmaß der Baugrube.
Menge: 6,500 m3

*Hinweis: ZULAGE SCHALUNG UND BEWERUNG*

**01.04.4 Betonstabstahl B500 S / M (A)**
Betonstabstahl B500 S / M (A)
in verschiedenen Durchmessern und Längen, liefern,
zwischenlagern, biegen, verlegen, einschließlich Montagebedarf, Verschnitt, Kofferbügel, Abstandhalter und Unterstützungskörben.
Menge: 0,100 t

**01.04.5 Betonstahlmatten BST 500 M (A)**
Betonstahlmatten BST 500 M (A)
als Lagermatten mit unterschiedlichen Querschnitten und Abmessunen, liefern, zwischenlagern, biegen, verlegen, einschließlich Montagebedarf, Verschnitt, Abstandshalter und Unterstützungskörben.
Menge: 0,100 t

#### Bereich 01.05 Belagsarbeiten

**01.05.1 Planum für Belagsflächen, Kleinstflächen, wiederherstellen,**
Planum für Belagsflächen, Kleinstflächen, wiederherstellen,
zur Aufnahme einer ungebundenen Tragschicht,
Auf- und Abtrag bis 5 cm,
zulässige Abweichung von der Nennhöhe + -2  cm.
Massenausgleich im Bereich des Planums.
Menge: 20,000 m2

**01.05.2 Planum im Bereich der Drainagegräben wiederherstellen**
Planum im Bereich der Drainagegräben wiederherstellen
Planum nach Einbau der Frostschutztragschicht im Bereich der Drainagegräben wiederherstellen, max. Breite <1,5m
zur Aufnahme einer ungebundenen Tragschicht,
Auf- und Abtrag bis 5 cm,
zulässige Abweichung von der Nennhöhe + -2  cm.
Massenausgleich im Bereich des Planums.
Menge: 1200,000 m2

**01.05.3 Unterbau des Belagskoffers mit**
Unterbau des Belagskoffers mit
geeigneten Geräten verdichten.
GeforderteVerdichtungsleistung mind. 100 % Proctordichte.
Erdplanum darf nur im tragfähigen Zustand befahren
werden. Wenn das Erdplanum längere Zeit liegen
bleibt - über 2 Wochen - muss es vom AN kostenlos
nachverdichtet werden.
Menge: 1220,000 m2

**01.05.4 Unterbaumaterial aus Ausbauposition**
Unterbaumaterial aus Ausbauposition
laden, transportieren und profilgerecht einbauen
und verdichten.
Abrechnung nach Aufmaß an der Entnahmestelle
Menge: 400,000 m3

**01.05.5 Frostschutz- / Schottertragschicht 0/32 liefern und herstellen**
Frostschutz- / Schottertragschicht 0/32
liefern und herstellen
Frostschutztragschicht aus korngestuftem,
frostsicherem Material 0/32 (Mineralbeton)
max. Schlämmkornanteil 5%,
liefern, profilgerecht einbauen und lagenweise verdichten, maximale Lagendicke 30cm

Einbaudicke: nach Regelbauweise RStO Blk 0,3,

Abrechnung nach Auftragsprofil und
Kontrollnachweis durch Lieferscheine.
(Umrechnungsfaktor: 1m3 = 2 to).
Menge: 100,000 t

**01.05.6 Prüfen auf Tragfähigkeit mittels statischem Plattendruckversuch**
Prüfen auf Tragfähigkeit mittels statischem
Plattendruckversuch zur Ermittlung des
Elastizitätsmoduls.
Geforderte Tragfähigkeit Baugrund EV2  45 MN/m2.
Ungebundene Tragschicht EV2 120 MN/m2.
Nachweis durch Vorlage eines Prüfzeugnisses.
Menge: 3,000 St

**01.05.7 Prüfen auf Tragfähigkeit mittels dynamischen Plattendruckversuch zur Ermittlung des**
Prüfen auf Tragfähigkeit mittels dynamischen
Plattendruckversuch zur Ermittlung des
Elastizitätsmoduls in nicht befahrbaren Bereichen.
Geforderte Tragfähigkeit Baugrund EV2  45 MN/m2.
Ungebundene Tragschicht EV2 120 MN/m2 bzw. 150 MN/m2
Nachweis durch Vorlage eines Prüfzeugnisses und ggf. Umrechnungstabellen.
Menge: 10,000 St

**01.05.8 Intensivreinigung der Bitumentragschicht bzw. Elastikschicht**
Intensivreinigung der Bitumentragschicht bzw. Elastikschicht vor Einbau Ausgleichssicht bzw. Kunstrasen.
Anfallendes Material inkl. Entsorgungsnachweis entsorgen.
Das Reinigen von Ecken, Zwickeln und Anschlüssen von
Hand gehört zum Leistungsumfang und ist in den EP einzukalkulieren.
Menge: 7090,000 m2

**01.05.9 Haftbrücke für Kunststoffbelag auf gereinigten Asphalt**
Haftbrücke für Kunststoffbelag auf gereinigten Asphalt liefern und fachgerecht aufbringen.
Menge: 7090,000 m2

**01.05.10 Nachschachten für Einfassungen**
Nachschachten der Schottertragschicht für
Einfassungen,
Breite bis 40 cm, Tiefe bis 20 cm
gemessen ab Höhe Schotterplanie für Beläge,
Menge: 10,000 m

**01.05.11 Kantenstein aus Beton, DIN EN 1340, Form T, 8/20,**
Kantenstein aus Beton, DIN EN 1340, Form T, 8/20,
verlegen mit Bettung und zweiseitiger Rückenstütze,  aus Beton C 16/20 DIN EN 206-1,
Bettungsdicke mind. 20 cm
Breite der Rückenstütze mind. 15 cm,
Menge: 10,000 m

**01.05.12 Pflaster aus Ausbau aufnehmen, transportieren, reinigen und in**
Pflaster aus Ausbau aufnehmen, transportieren, reinigen und in zu erstellende Pflasterflächen in Anlehnung an Bestand verlegen.
In diese Position ist der Mehraufwand für die Reinigung einzukalkulieren.

Das zu verwendende Bettungsmaterial und Fugenmaterial wird im Folgenden beschreiben, diese sind in die Positionen mit einzukalkulieren.
Bettungsmaterial: Baustoffgemisch 0/4 bis 0/8, C90/3,
SZ22, frost-tausalzbeständig,
Fugenmaterial: Baustoffgemisch 0/2 bis 0/5, C90/3,
SZ22, frost-tausalzbeständig.

Abrechnung nach m² verwendetes Pflaster aus Ausbau.
Menge: 15,000 m2

**01.05.13 Schnittkanten für Betonpflaster und -Platten**
Schnittkanten für Betonpflaster und -Platten
Dicke 8-10 cm, mit Naßschneidegerät
Menge: 20,000 m

**01.05.14 Betonsteinpflaster in Angleichung an Bestand liefern**
Betonsteinpflaster in Angleichung an Bestand liefern und verlegen.
Betonpflasterstein nach DIN EN 1338
Farbe in Anlehnung an Bestand

Formatmaße in Anlehnung an Bestand
ca. 26 x 13 x 8 cm

Bearbeitung: Gerumpelt

Vorsatzbeton mit mindestens 400 kg Zementgehalt/m³
Betonsteinoberfläche dezent, maschinell gealtert
Stellenweise leicht gebrochene Kanten
Gleitwiderstand USRV > 65
Frost- und Tausalzwiderstand erhöht nach DIN 1338 LP
Erhöhte Frühfestigkeit (Einbaufähig 14-Tage nach Produktion)
Betonzusatzmittel zur Verminderung des Ausblühverhaltens
Bei Verwendung mineralischer Farbstoffe, haben diese eine erhöhte UV-Beständigkeit

Liefern und in profilgerechter Lage verlegen gemäß ATV DIN 18318. Die Verlegung mit unmittelbarem Kontakt Stein-zu-Stein ist nicht zulässig.
Abweichung der Oberfläche von der Sollhöhe ±20 mm,
Abweichung von der Ebenheit nach TP Eben bei 4 m Messstrecke ≤ 10 mm

Verlegung des vorbeschriebenen Pflasters im Reihenverband.
Das zu verwendende Bettungsmaterial und Fugenmaterial wird im Folgenden beschreiben, diese sind in die Positionen mit einzukalkulieren.
Bettungsmaterial: Baustoffgemisch 0/4 bis 0/8, C90/3,
SZ22, frost-tausalzbeständig,
Fugenmaterial: Baustoffgemisch 0/2 bis 0/5, C90/3,
SZ22, frost-tausalzbeständig

Das Pflaster ist nach Auftragserteilung mit drei möglichen Produkten zu bemustern. Die Bemusterung ist in den EP einzukalkulieren.

Abrechnung nach Flächenaufmaß
Menge: 10,000 m2

**01.05.15 Umpflasterung von Schächten**
Umpflasterung von Schächten, Lichtmasten,
ect. aus Granitkleinpflaster 10/10/10 cm,
Material Pflaster, gelblic-grau, Mittelkorn
auf Betonbett 15 cm dick, mit seitlicher Rückenstütze,
Pflasterfugen mit Mörtel einschlämmen, zweizeilig
Aufmaß in der Mittellinie
Menge: 2,000 m

**01.05.16 Liefern und Aufbringen einer 15mm Elastikschicht in situ, als Ergänzung zum Bestand**
Liefern und Aufbringen einer 15mm Elastikschicht in situ, als Ergänzung zum Bestand Elastikschicht im Ortseinbau nach DIN 18035-7:2019-12
in einlagiger Bauweise mit Spezialfertiger liefern auf die vorhandene Elastikschicht einbauen und verdichten.

Elastikschicht bestehend aus:
Elast. Zuschlagsstoff: SBR-Gummigranulat Körnung 2-5mm, ohne mineralische Zuschlagstoffe.
Bindemittel: Polyurethan
Bindemittel-Anteil: mind. 11%
Nenndicke: 10-15 mm ±10%
Wasserdurchlässigkeit: = 0,002 cm/s
Ebenheit: gem. DIN 18035-7, Tab. 3, Zeile 9.

Gefälleverlauf 0,8% bzw. im Bestand.
Im Randbereich ab 50cm, die neue Elastikschicht auf die vorhandene Höhe auslaufen lassen.
Ein Eignungsprüfungszeugnis und ein Nachweis über die
Umweltverträglichkeit eines anerkannten Labors ist mit dem Angebot vorzulegen.

Angaben des Bieters:

Elastomergranulat Hersteller:

'..........' vom Bieter einzutragen

Bindemittelgehalt:

'..........' vom Bieter einzutragen

Elastomergranulat Korngröße SBR:

'..........' vom Bieter einzutragen
Menge: 5890,000 m2

**01.05.17 Elastikschicht wie vor jedoch im Bereich der Gräben**
Elastikschicht wie vor jedoch im Bereich der Gräben
Elastikschicht auf Asphalttragschicht aufbringen, Vorleistungen wie Haftvermittler, Reinigung des Untergrand nach gesond. Positionen bis Oberkante Elastikschicht Bestand
Kalkulationsdicke ca. 28-30 mm
Abrechnung nach Aufmaß
Menge: 1200,000 m2

**01.05.18 Kunststoffrasen R 235 18/8 (Korkverfüllt)**
Kunststoffrasen R 235 18/8 (Korkverfüllt)
Recyclingfähiger Kunststoffrasen mit gefüllter Polschicht, gemäß DIN-EN-15330-1:2013, Typ 5 liefern und gemäß RAL-GZ 944/3-2025 und 944/5-2025 einbauen.

Produktanforderung:
Farbe: BiColor Limegreen/Fieldgreen UV-Alterungsschutz und Temperaturreduzierung durch in die Rezeptur der Rasenfilamente eingelagerte, IR-Strahlung reflektierende Spezialpigmente.
Verbesserter Abriebschutz durch dreidimensional miteinander verschränkte Molekülketten in der Rasenfaser.

System 1: Rasengarn
100 % Polyethylen 6 einzeln extrudierte Monofilamente ohne Fibrillierung, Faserform gerade Dicke: mind. 400 µm
Garngewicht: mind. 16.000 dtex

Querschnittsfläche: mind. 300.000 µm²

System 2: Stützgarn
100 % Polyethylen mit 20 % mechanisch hergestelltem Post Consumer Recyclinggranulat 4 einzeln extrudierte Monofilamente ohne Fibrillierung, Kräuselung durch PreciTex Texturierung, Multishape Querschnitt triangular
Dicke: mind. 250 µm
Garngewicht: mind. 8.000 dtex

Querschnittsfläche: mind. 200.000 µm²

Garngewicht gesamt: mind. 24.000 dtex
Garneinsatzgewicht: mind. 1.800 g/m²
Trägermaterial 1: 100 % Polyolefin-Träger, UV-stabilisiert
Trägermaterial 2: Polyolefin-Träger aus Post Consumer
Recyclinggranulat
Rückenausstattung: nachhaltige Polyurethan-Beschichtung,
max. 800 g/m²
Ausziehfestigkeit der Tuftung mind. 30 N, antibakteriell
ausgerüstet, wasserfest
Noppenschenkellänge über Grund: ca. 35 mm
Stichzahl: ca. 180 /m
Teilung: 3/8 ‘‘

Nahtband:
Kunststoffrasennahtband liefern und auslegen.
Breite bei Nähten: 30 cm
Breite bei Linierung: 40 cm
Material: PP/PE Filtex-Vlies, einseitig PE-beschichtet
Flächengewicht nach DIN 53352 mindestens 150 g/m²

Kleber:
Kunststoffrasennahtband kleben
Ein lösungsfreier, feuchtigkeitsunempfindlicher 1-
Komponentenkleber auf Polyurethanbasis liefern und
fachgerecht auf das Nahtband aufbringen.
Farbe: oxidgrün

Füllmaterial:
- Quarzsand, hydroklassiert, 0,5 - 1,0 mm, ca. 22 kg/m²
- Kork, Farbe beige, Körnung 1,0 - 2,0 mm, ca. 0,75 kg/m²

Vom Bieter anzugeben:

Produkt: '..........'

System 1: Rasengarn

Garngewicht Einzelbändchen: '..........'

Garngewicht: '..........'

System 2: Stützgarn

Garngewicht Einzelbändchen: '..........'

Garngewicht: '..........'

Gesamtgewicht: '..........'
Rückenträger mit PCR-Anteil:  ja / nein
(nicht Zutreffendes bitte streichen)

Jährliche Gütesicherung des Kunstrasensystems ist durch die
aktuellen RAL-Gütezeichen 944/1-2025 bis 944/5-2025
nachzuweisen.

RAL 944/1-2025 Gesamtsystem.
Prüflabor: '..........'
Gütezeichennummer: '..........'
Gütezeichen gültig bis: '..........'

RAL 944/3-2025 Einzelmodul Kunstrasen
Hersteller: '..........'
Prüflabor: '..........'
Gütezeichennummer: '..........'
Gütezeichen gültig bis: '..........'

RAL 944/4-2025 Einzelmodul funktionaler Füllstoff
Hersteller: '..........'
Prüflabor: '..........'
Gütezeichennummer: '..........'
Gütezeichen gültig bis: '..........'

RAL 944/5-2025 Einzelmodul Verlegung
Verlegebetrieb: '..........'
Prüflabor: '..........'
Gütezeichennummer: '..........'
Gütezeichen gültig bis: '..........'

Nachweis Recyclinganteil durch ISCC Plus Zertifikat:
Institut: '..........'
Datum: '..........'
Menge: 5890,000 m2

**01.05.19 Hauptspielfeldlinierung für Fußball**
Hauptspielfeldlinierung für Fußball Hauptspielfeldlinierung für Fußball. Linienmaterial werkseitig
farbig getuftet, frei Baustelle geliefert gemäß den Vorschriften
des DFB fachgerecht einmessen und mittels Nahtband und
Spezialkleber in den Belag einlegen.

Abrechnung erfolgt nach Aufmaß.
Farbe:  weiß oder gelb
Breite:  12 cm
Menge: 900,000 m

#### Bereich 01.06 Ausstattung

**01.06.1 Bodenhülse für Fußballtore**
Bodenhülse für Fußballtore zum Einbetonieren feuerverzinkt liefern und einbauen nach Herstellerangaben in Betonfundament Durchmesser 30 cm, 80 cm tief
C 25/30
Abmessungen:
Oval-Profil 120x100 mm
50 cm lang
mit beschichtbarer Abdeckung 100x120 mm (Kippdeckel) aus Aluminium
Entsprechend den Vorschriften des DFB, der FIFA
Nach DIN EN 748
Vom Bieter angebotenes Produkt '..........'
Menge: 4,000 St

**01.06.2 Eckfahen inkl. Zubehör liefern und einbauen**
Eckfahen inkl. Zubehör liefern und einbauen
Lieferung und fachgerechter Einbau von kompletten Eckfahnengarnituren (4 Stück) für ein Großspielfeld (Fußball) gemäß den aktuellen Richtlinien der FIFA und des DFB sowie der DIN EN 748.
Das System muss aus Sicherheitsgründen vollkommen flexibel und verletzungsneutral konstruiert sein (Knick- oder Flex-Mechanismus).
Leistungsmerkmale des Gesamtsystems:
Anzahl: 4 Stück komplette Garnituren (jeweils bestehend aus Stange, Flagge und Bodenhülse).
Eckfahnenstangen:
Ausführung: Hochflexibler, splitterfreier und witterungsbeständiger Kunststoff (z. B. glasfaserverstärktes Polyester oder hochfester Kunststoff).
Sicherheitsgelenk: Integrierter Knickmechanismus (Flex-System) im unteren Bereich, der bei Krafteinwirkung (z. B. Aufprall eines Spielers) in alle Richtungen nachgibt und sich selbstständig wieder aufrichtet:
Durchmesser: Ca. 50 mm.
Farbe: Weiß (UV-stabilisiert).
Höhe über Oberkante Spielboden: Mindestens 1,50 m gemäß FIFA-Reglement.
Eckfahnen-Tücher (Flaggen):
Material: Reißfestes, UV-beständiges und wetterfestes Polyestergewebe.
Befestigung: Leicht auswechselbar, jedoch gegen unbeabsichtigtes Lösen (z. B. durch Wind) gesichert.
Farbe: Signalgelb, Signalrot oder rot-gelb karriert (Standard-Farbton nach Wahl des Bauherrn).
Größe: Ca. 40 x 40 cm.
Bodenhülsen:
Ausführung: Passgenaue Spezial-Bodenhülsen aus korrosionsbeständigem Aluminium oder robustem Kunststoff.
Einstecktiefe: Mindestens 160 mm bis 200 mm zur Gewährleistung der dauerhaften Standfestigkeit.
Verschluss: Inklusive bündig abschließbarem, rasen- und sportplatztauglichem Sicherheitsdeckel (Kuppeldeckel oder Deckel mit Kunstrasen-/Rasenauflage), um Verletzungsgefahren bei entnommener Eckfahne (z. B. während der Platzpflege oder bei Eventnutzung) auszuschließen.
Entwässerung: Nach unten offene Hülse zur Selbstreinigung und Wasserabführung.
Ausführung/Einbau:
Das Setzen der Bodenhülsen hat absolut fachgerecht im Fundament (Beton C20/25), Dimensionierung nach Herstellervorgabe zu erfolgen. Die Oberkante der Hülse muss bündig mit der Oberkante des umgebenden Rasen- bzw. Kunstrasensystems (inkl. Verfüllung) abschließen, sodass keine Stolperkanten entstehen. Die Vertikalität der Hülse ist millimetergenau auszurichten.
Angebotenes Fabrikat/Typ: '..........' (vom Bieter
einzutragen)
Menge: 1 pauschaler Satz (bestehend aus 4 kompletten Einheiten)
Menge: 1,000 Psch

**01.06.3 Kunstrasen-Pflegegerät**
Kunstrasen-Pflegegerät
Kunstrasen-Pflegegerät frei Sportanlage liefern. TurfCare TCA1400
Radgetriebenes Anhängegerät für die Reinigung und Pflege von
 Kunstrasen.
Menge: 1,000 Psch

#### Bereich 01.07 Prüfungen und Service

**01.07.1 4-Jahres Gewährleistungspflege ACS Pflegegang**
4-Jahres Gewährleistungspflege ACS Pflegegang

Pflegegang von verfüllten Kunststoffrasenflächen gem. den Anforderungen der RAL-Gütesicherung 944 (zertifiziert mit RAL GZ 944/6):  Anwendungsbereich: Kunststoffrasenflächen im Außenbereich  nach DIN EN 15330, Normtypen 2 bis 7.
Auflockerung und Egalisierung des Füllgutes sowie  Aufbürstung  der Fasern mit POLYTAN ACS-Gerät.

Arbeitsbreite: ca. 200 cm.

Anlagenzufahrt: >250 cm

Mindestbreite: 200 cm.

Mindesthöhe: 250 cm

Ausführung ist nur bei trockener Witterung und trockenem Belag möglich.

Intensivreinigung sand-korkgefüllter Kunststoffrasen

Intensivreinigung von sand-korkgefüllten Kunststoffrasenflächen (SKKR) gem. den Anforderungen der RAL-Gütesicherung 944 (zertifiziert mit RAL GZ 944/6):  Anwendungsbereich: Kunststoffrasenflächen im Außenbereich, sand-korkgefüllt nach DIN EN 15330:2013-12, Normtypen 2 bis 7.  Verfahren: Trockenreinigung mit Feinstaubabfilterung und
 Grobschmutzabsiebung. Verunreinigungen inkl. Korkverfüllung aufnehmen, Feinstaub ausblasen und auffangen. Gereinigten Kork dem Kunstrasen zurückführen, egalisieren und  Rasenfloor aufbürsten.  Entsorgung: Anfallender Schmutz- und Faserabrieb ist in bauseits gestellte Container zu entsorgen.

Gerät: PolyMobil

Arbeitsbreite: ca. 150 cm

Anlagenzufahrt:

Mindestbreite: 200 cm

Mindesthöhe: 250 cm

Ausführung ist nur bei trockener Witterung und trockenem Belag möglich.

Preis pro Pflegegang, 1x pro Jahr
Menge: 1,000 Psch

### Titel 02 Laufbahn mit Sprunggrube

#### Bereich 02.01 Abbrucharbeiten

**02.01.1 Bewuchs roden**
Bewuchs roden
Bewuchs bestehend aus Anflugbegrünung, krautig, verholzt, Kleinsträucher, Stauden, Gräser.
Höhe bis ca. 150 cm
Durchmesser verholzender Teile < 5 cm
Flächen, Randstreifen und der gleichen.
Abrechnung nach Fläche. Flächenaufmaß vor Durchführung der Arbeiten. Anfallendes Material häckseln und nach gesonderter Position entsorgen.
Menge: 1020,000 m2

**02.01.2 Pflaster ausbauen- Betonstein**
Pflaster ausbauen - Betonstein
Pflasterdicke bis 10 cm in unterschiedlichen Formaten und Ausführungen (u.a. Wellenstein, Rechteckpflaster gerumpelt, Rasenfugenpflaster), auf Splitt verlegt, inkl. Splittbett ausbauen, brauchbares Material seitl. für Wiedereinbau lagern, unbrauchbares bzw. beschädigtes Material getrennt nach Materialien nach gesonderter Position entsorgen.
Menge: 48,000 m2

**02.01.3 Zulage zu Pflaster ausbauen - Betonstein**
Zulage zu Pflaster ausbauen - Betonstein
Erschwerniszulage Abbruch für Verlegung in Beton bzw. mit Betonfugen.
Abrechnung nach Flächenaufmaß vor Abbruch
Menge: 5,000 m2

**02.01.4 Hecke roden inkl. Wurzelstock, Mischhecke B ca. 150 - 300 cm H ca. 300 - 500 cm**
Hecke roden inkl. Wurzelstock
zusammenhängender Bestand, aus Sträuchern, Bewuchsbreite über 150 bis ca. 300 cm, Bewuchshöhe über 300 bis ca. 500 cm, diese Position betrifft die südliche Hecke des Parkplatzes, hier ist lediglich 100 cm ab Außenkante Einfassung Parkplatz die Hecke vollständig inkl. Wurzelstock zu Roden.
Schlagabraum häckseln und seitlich lagern. Anfallendes Material nach gesonderter Position entsorgen bzw. in geeigneter Form dem Wirtschaftskreislauf wieder zurführen.
Stammholz ab größer 8 cm Durchmesser in Stücke von 1 m Länge aufarbeiten und außerhalb des Baugeländes in messbaren Stapeln lagern.
Menge: 25,000 m

**02.01.5 Nacharbeit/Nachschneiden der verbleibenden Hecke**
Nacharbeit/Nachschneiden der verbleibenden Hecke
Nacharbeit/Nachschneiden der verbleibenden Sträucher im Bereich der südlichen Hecke, zur Herstellung technisch und fachlich richtiger Schnittstellen an Ästen und Teilstämmen mit einem Durchmesser >6 cm
Abrechnung nach Länge Hecke.
Menge: 25,000 m

**02.01.6 Laden, transportieren, entsorgen von Schnitt- und Häckselgut**
Abbruch Laden, transportieren, entsorgen von Schnitt- und Häckselgut

Holz-, Laub-, Ast- und Wurzelwerk, teils mit Boden behaftet aus Rodungsarbeiten, ggf. zerkleinert aufnehmen, laden und dem Wirtschaftskreislauf nach Wahl des AN zuführen. Der Nachweis über eine sachgerechte Entsorgung/Verwertung ist zu führen.
Abrechnung nach örtl. Aufmaß
(Hinweis: hier kann auch ein negativer Betrag als Gegenwert des Nutzholzes eingetragen werden).
Menge: 40,000 m3

*Hinweis: ENTSORGUNG*

**02.01.7 Betonbruch aus Abbruch und unbrauchbarer Naturstein transportieren und entsorgen**
Betonbruch aus Abbruch und unbrauchbarer Naturstein transportieren und entsorgen,
Betonbruch aus: Betonreste, Pflaster, Fundamente, usw.
laden transportieren und dem Wirtschaftskreislauf zuführen, incl. Beseitigungskosten.
Nachweis der Entsorgung ist zu führen
Die gemäß Ersatzbaustoffverordnung (EBV) und Mantelverordnung erforderliche Dokumentation hat durch den AN bzw. dessen Subunternehmer zu erfolgen. Diese ist dem AG lückenlos, spätestens mit der Schlussrechnung zu übergeben. Auf gesonderte Aufforderung der örtl. Bauleitung hat der AN dieser Einsicht zu gewähren.
Abrechnung nach Orginal-Wiegeschein.
inkl. Deponiegebühren
Menge: 0,750 t

#### Bereich 02.02 Erdarbeiten

**02.02.1 Oberbodenabtrag auf Mieten lagern**
Oberboden des Homogenbereiches O1 in vorhandener Dicke ca. 10-15 cm abtragen, laden, transportieren und auf messbare Mieten zwischenlagern. Transportweg bis ca. 750 m
Abrechnung nach örtlichem Aufmaß.
Menge: 153,000 m3

*Hinweis: HERSTELLEN DES ROHPLANUMS*

**02.02.2 Bodenmodellierung: Auf- und Abtrag von Bodenmateril zur Herstellung des Rohplanums**
Bodenmodellierung:
Auf- und Abtrag von Bodenmateril zur Herstellung des Rohplanums,
überschüssiger Boden auf Zwischenlager außerhalb der Bearbeitungsfläche transportieren und auf Miete setzen, Transportweg ca. 750 m. Entsorgung wird separat abgerechnet.
Bodenklasse 3 bis 5, DIN 18 300 und Schotterflächen,
Ab- und Auftragsdicke im Schnitt 50 cm,
zusätzliche Abweichung von der Sollhöhe 5 cm.
Bearbeitungsfläche, gesamt ca. 1.900 m²
Unterschiedlicher Aufbau:
Belagsbereiche:  55 cm
Saatflächen:  15 - 20 cm
Menge: 390,000 m3

**02.02.3 Zulage zu Bearbeitungsfläche nach Abbrucharbeiten profilgerecht formen**
Zulage zu Bearbeitungsfläche nach Abbrucharbeiten profilgerecht formen
für Bodenaus- bzw. einbau von 50 - 100 cm
Menge: 68,000 m3

**02.02.4 Boden für Einzelfundamente lösen**
Boden für Einzelfundamente lösen
Einzelfundamente für Ausstattungselemente
Abmessung bis 40 x 40 cm bis 150 x 150 cm
Tiefe ab Rohplanum bis 80 cm
Abrechnung nach Aufmaß Fundamentgrube.
Menge: 5,000 m3

**02.02.5 Mehrtiefe für Laufbahn, für Bodenverbesserung.**
Mehrtiefe für Laufbahn, für Bodenverbesserung.
Tiefe wie Bodenmodellierung + 30 cm
überschüssiger Boden auf Zwischenlager außerhalb der Bearbeitungsfläche transportieren und auf Miete setzen, Transportweg ca. 750 m. Entsorgung wird separat abgerechnet.
Menge: 210,000 m3

*Hinweis: BODENARBEITEN ZUR HERSTELLUNG VON GRÄBEN FÜR FUNDAMENTE UND LEITUNGEN BAUMGRUBEN*

**02.02.6 Boden für Leitungsgraben**
Boden der Gräben für Leitungen profilgerecht ausheben,
ab Geländeoberfläche nach Abtrag Oberboden bzw. nach Abbruch.
Aushub seitlich lagern, verfüllen und verdichten
verdrängten Boden nach gesonderter Position entsorgen
Aushubtiefe 30 bis 80 cm,
- Wasserleitung
- Abwasserleitung
- Drainleitung
- Stromleitung/Leerrohr
Sohlenbreite der Gräben 30 - 60 cm,
Boden Homogenbereich 1
Abrechnung ab Rohplanum und nach Aufmaß vor dem Verfüllen
Menge: 80,000 m3

**02.02.7 Zulag zu Boden für Leitungsgraben für Schächte und**
Zulag zu Boden für Leitungsgraben für Schächte und Kopflöcher
Mehrtiefe zu Leitungen >80 bis ca. 300 cm
Mehrbreite zu Leitungen >60 bis ca. 300 cm
Abrechnung nach Kubatur.
Menge: 8,000 m3

**02.02.8 Sohle von Leitungsgräben profilieren und verdichten**
Sohle von Leitungsgräben profilieren und verdichten
auch Sohlen von Baugruben für Schachtbauwerken und Kopflöchern.
Sohlbereiche mit geeigneten Geräten verdichten. Geforderte Verdichtungsleistung mind. 110 % Proctordichte.
Menge: 360,000 m

**02.02.9 Boden für Suchgraben**
Boden für Suchgraben ausheben,
zur Freilegung von Kabeln und Leitungen, Bauwerken,
Aushub seitlich lagern, verfüllen und verdichten,
Aushubtiefe bis 1,25  m,
Sohlenbreite über 0,40 m bis 0,80 m,
Boden Homogenbereich 1
Menge: 5,000 m3

**02.02.10 Handarbeit ausheben,**
Handarbeit ausheben,
Erdarbeiten in Handarbeit ausführen, zur Erkundung vorhandener Leitungen, sowie als erschwerter Aufwand entlang von einbauten und im Übergang zu bestehenden Randeinfassungen und Flächenbefestigungen.
Ausführung nur nach besonderer Anordnung des AG.
Menge: 2,500 m3

**02.02.11 Freilegen von Bestandsleitungen in Elektro, Wasser und**
Freilegen von Bestandsleitungen in Elektro, Wasser und Abwasser Abrechnung je Einzelleitung.
Freilegen und sichern von angetroffenen Leitungen.
Menge: 30,000 m

**02.02.12 Bestehende Leitungen, freigelegt und gesichert, im Zuge**
Bestehende Leitungen, freigelegt und gesichert, im Zuge der Herstellung der Tragschicht fachgerecht einbauen. Leitungssand ist in die Position einzukalkulieren.
Menge: 30,000 m

*Hinweis: VERFÜLLUNG*

**02.02.13 Vlies 300 g/m2 als Trennlage zur Verhinderung des Einschlämmens von Feinkorn**
Vlies 300 g/m2 als Trennlage zur Verhinderung des Einschlämmens von Feinkorn
Geotextil aus genadeltem Polyester- oder Polypropylenvlies liefern und nach Merkblatt über die Anwendung von Geokunststoffen im Erdbau des Straßenbaues" als Trennlage verlegen. Verlegehinweise und Einbauvorschriften des Herstellers sind zu beachten. Überlappungen werden nicht gesondert vergütet. Erschwernisse beim Überschütten des Geotextiles sind einzurechnen.
Masse pro Flächeneinheit '>300' g/m² ( = GRK 5)
Einbauort: Umhüllung des Drainstranges
Abrechnung nach Grabenlänge Drainleitung, Aufmaß ist zu führen.
Zirka-Maße zur Kalkulation: 40 x 40 cm für Leitungen DN 100 und DN 150
Menge: 165,000 m

**02.02.14 Verfüllung von Leitungsgräben und Baugruben für Schachtbauwerke mit zu liefernden Baustoffen**
Verfüllung von Leitungsgräben und Baugruben für Schachtbauwerke mit zu liefernden Baustoffen
Verfüllung von Leitungsgräben und Baugruben sowie Hinterfüllung von Mauern mit vom AN zu liefernden körnigen, ungebundenen Baustoffen
nach DIN EN 1610 herstellen.
Die Ausführung erfolgt nur auf Anordnung des AG.
Die Abrechnung erfolgt mit der tatsächlich
ausgeführten Grabenbreite, jedoch höchstens in der für
die Herstellung des Leitungsgrabens vergüteten
Breite.
Abrechnung nach Aufmaß der verdichteten Menge
Kontrollnachweis über Lieferscheinen
Lieferscheine abzüglich 20 % Auflockerung.
Umrechnungsfaktor 1:1,8
Menge: 5,000 m3

**02.02.15 Verfüllung der Draingräben mit Splitt 8/16**
Verfüllung der Draingräben mit Splitt 8/16 mm nach Verlegung der Drainleitungen bis max. 30 cm über Rohrleitung
Abrechnung nach Aufmaß der Draingräben und
angegebenem Grabenprofil.
Kontrollnachweis über Lieferschein.
Menge: 36,000 m3

**02.02.16 Recyclingmaterial 0/56 zum Verfüllen**
Recyclingmaterial 0/56 zum Verfüllen
Schottertragschicht aus Recyclingmaterial 0/56 zum Verfüllen von Arbeitsräumen etc.
Lageweise Einbringen und standfestes Verdichten.
Dicke 30-50 cm zertifiziertes Recyclingmaterial profilgerecht und schichtenweise liefern und einbringen
an vom AG bezeichneten Stelle - z.B. als Auffütterung bis zum gewachsenen Boden, Unterbau von Belägen und Einfassungen, etc. einschl. verdichten und Materiallieferung.
Abrechnung nach örtlichem Aufmaß im verdichteten Zustand, sowie Kontrollnachweis mittels Lieferschein.
Lieferscheine sind mit Tag des Einbaus dem Bauleiter
vorzulegen.
Vorlage Zertifizierung vor Einbau zwingend notwendig. Körnung: 0/56Feinkornanteil <0,063mm von < 15%
Verformungsmodul EV2 mind. 60MN/m², Verhältniswert EV2/EV1 < 2,30 Schichtdicke __= min. 20 cm. das Schüttgut ist gleichmäßig zu verteilen, lagenweise einzubringen und mit geeignetem Gerät fachgerecht zu verdichten. zulässige Abweichung in der Ebenheit, gemessen auf eine 4-Meter Messstrecke +2 cm
Menge: 5,000 m3

**02.02.17 Seitlich gelagerter Boden Wiedereinfüllen**
Seitlich gelagerter Boden Wiedereinfüllen
Auf Zwischenlager gelagerter Bodenaushub aufnehmen, laden, transportieren und einbringen, zum Auffüllen des Arbeitsraums.
Das Material sollte in Lagen von 20-30 cm eingebracht und lagenweise auf D pr>/= 100% verdichtet werden.
Nur in Bereichen die konstruktiv keine Bedeutung darstellen. Die beim Aushub anfallenden bindigen Böden sind nicht für den Wiedereinbau in die Arbeitsräume unter setzungsempfindlicher Überbauung geeignet.
Menge: 50,000 m3

*Hinweis: BODENUNTERSUCHUNG*

**02.02.18 Probenentnahme nach §8 Ersatzbaustoffverordnung nach PN98**
Probenentnahme nach §8 Ersatzbaustoffverordnung nach PN98 bis 300 m³ = 28 St. Einzelproben je Haufwerk
Menge: 56,000 St

**02.02.19 Untersuchung der Probe nach §8 Ersatzbaustoffverordnung**
Menge: 14,000 St

*Hinweis: BODENENTSORGUNG*

**02.02.20 Überschüssigen Boden Einstufung nicht belastet BG-0/BM-0 laden, transportieren und dem Wirtschaftskreislauf zuführen.**
Überschüssigen Boden Einstufung nicht belastet BG-0/BM-0 laden, transportieren und dem Wirtschaftskreislauf zuführen. Mietengröße bis max. 500 m³.
Überschüssigen bzw. unbrauchbaren Boden nach DIN 18300
Einstufung nicht belastet als BG-0/BM-0 Material
vom Zwischenlager laden, transportieren und dem Wirtschaftskreislauf zuführen.
Abrechnung erfolgt nach Mietenaufmaß
Menge: 250,000 m3

**02.02.21 Überschüssigen Boden Einstufung BG/BM-F1 verunreinigt bzw. belastet laden, transportieren und dem Wirtschaftskreislauf zuführen.**
Überschüssigen Boden Einstufung verunreinigt bzw. belastet BG/BM-F1 laden, transportieren und dem Wirtschaftskreislauf zuführen.
Überschüssigen bzw. unbrauchbaren Boden nach DIN 18300
Einstufung verunreinigt bzw. belastet BG/BM-F1 Material
vom Zwischenlager laden, transportieren und dem Wirtschaftskreislauf zuführen. Die gemäß Ersatzbaustoffverordnung (EBV) und Mantelverordnung erforderliche Dokumentation hat durch den AN bzw. dessen Subunternehmer zu erfolgen. Diese ist dem AG lückenlos, spätestens mit der Schlussrechnung zu übergeben. Auf gesonderte Aufforderung der örtl. Bauleitung hat der AN dieser Einsicht zu gewähren.
Menge: 180,000 m3

**02.02.22 Überschüssigen Boden Einstufung BG/BM-F2 verunreinigt bzw. belastet laden, transportieren und dem Wirtschaftskreislauf zuführen.**
Überschüssigen Boden Einstufung verunreinigt bzw. belastet BG/BM-F2 laden, transportieren und dem Wirtschaftskreislauf zuführen.
Überschüssigen bzw. unbrauchbaren Boden nach DIN 18300
Einstufung verunreinigt bzw. belastet BG/BM-F2 Material
vom Zwischenlager laden, transportieren und dem Wirtschaftskreislauf zuführen. Die gemäß Ersatzbaustoffverordnung (EBV) und Mantelverordnung erforderliche Dokumentation hat durch den AN bzw. dessen Subunternehmer zu erfolgen. Diese ist dem AG lückenlos, spätestens mit der Schlussrechnung zu übergeben. Auf gesonderte Aufforderung der örtl. Bauleitung hat der AN dieser Einsicht zu gewähren.
Menge: 70,000 m3

#### Bereich 02.03 Versorgungsarbeiten

*Hinweis: Entwässerung*

**02.03.1 Drainagerohr DN 100 SN 4 PE-HD**
Drainagerohr SN 4 PE-HD, Nenndurchmesser 100 mm,
Vollsickerrohr
Stangenware nach DIN 1187-1:2024-07 Typ A oder DIN 4262-1, Verlegebett: Kiesbett mit Filtervlies,
Gefälle mindestens 0,5 besser 2-3%,
höchster Punkt 60 cm unter Oberkante Gelände
Anschluss gemäß Planung.
Abrechnung nach Längenaufmaß
Menge: 165,000 m

**02.03.2 Sonderteile zu Drainagerohr DN100**
Sonderteile zu Drainagerohr DN100
Bögen in verschiedenen Graden,
Überschiebmuffen,
Reduzierungen in verschiedenen Durchmessern
Abrechnung nach St., Kontrollnachweis über Bilddokumentation.
Menge: 8,000 St

**02.03.3 Abzweig zu Drainagerohr DN100**
Abzweig zu Drainagerohr DN100
Abrechnung nach St., Kontrollnachweis über Bilddokumentation.
Menge: 2,000 St

**02.03.4 Aufsetzrohr für Kontrollschacht aus PVC-U liefern,**
Aufsetzrohr für Kontrollschacht aus PVC-U liefern,
zuschneiden und zur Verlängerung des Kontrollschachtes nach oben einbauen.
Nutzlänge: bis 110 cm
Durchmesser: 31,5 cm
Menge: 7,000 St

**02.03.5 Reduzierstücke für Kontrollschacht DN 200 auf DN 100 Drainrohr**
Reduzierstücke für Kontrollschacht PVC-U DN 200 auf Drainagerohr DN100 PE-HD starr liefern und einbauen. Anschluss Drainageleitung an Drainschacht in kompletter Leistung.
Menge: 14,000 St

**02.03.6 Reduzierstücke für Kontrollschacht DN 200 auf KG DN 160**
Reduzierstücke für Kontrollschacht DN 200 auf KG 2000
DN160 liefern und einbauen. Anschluss
Entwässerungsleitung KG 2000 DN160 an
Drainschacht in kompletter Leistung.
Menge: 1,000 St

**02.03.7 Spül-, Kontroll- und Sammelschacht DN 315**
Spül-, Kontroll- und Sammelschacht DN 315
mit 3 Anschlussstutzen DN 200
Menge: 6,000 St

**02.03.8 Schachtdeckel Kl. B 125 aus Guss für DN 315**
Schachtdeckel Kl. B 125 aus Guss runde Bauform für Kontroll-Schacht liefern und einbauen
Menge: 6,000 St

**02.03.9 PP-Rohr DN '160' als KG2000**
PP-Rohr DN ‘160‘ als KG2000
Entwässerungskanal/-leitung DIN 4033 aus
PP hart-Rohren,
DIN 19 534 mit Steckmuffe,
DN '160', als KG2000
'in vorbereitete Gräben auf 10 cm Sandbett und mit
10 cm Überdeckung verlegen',
'inkl. Nebenarbeiten'.
Menge: 190,000 m

**02.03.10 Formstücke KG Bögen NW 160 als KG2000 liefern und versetzen**
Menge: 35,000 St

**02.03.11 Formstücke KG Muffen in verschiedenen Ausführungen NW 160**
Formstücke KG Muffen in verschiedenen Ausführungen NW 160 als KG2000
liefern und versetzen
Menge: 2,000 St

**02.03.12 Formstücke zu Abwasserrohren,KG Einf. Abzweige NW 160 als KG2000**
Formstücke zu Abwasserrohren
KG Einfach Abzweige NW 10 als KG2000
liefern, in vorbereitete Gräben auf 10 cm Sandbett
und 10 cm Sandüberdeckung verlegen.
Menge: 5,000 St

**02.03.13 Kanalanschluß DN160**
Kanalanschluß DN160
Anschluß von Entwässerungsleitung,
aus PP-Rohr DN 160,
an vorhandener Entwässerungsleitung bzw. Schacht
inkl. Öffnungs- und Dichtungsarbeiten .
Menge: 3,000 St

**02.03.14 Entwässerungsrinne B 125 NW 100 inkl. Abdeckung**
Entwässerungsrinne B 125 NW 100 inkl. Abdeckung
Rinnensystem nach DIN EN 1433/DIN 19580
Nennweite 100 mm,
Belastungsklasse B 125,
mit integrierter EPDM-Dichtung
aus frost- und tausalzbeständigem Polymerbeton,
mit integriertem Kantenschutz aus Kunststoff,
mit schraubloser Sicherheitsarretierung
Nennweite 10,0 cm,
Baubreite 13,7 cm,
Bauhöhe 20,0 cm
mit Wasserspiegelgefälle,
mit fließoptimiertem V-Querschnitt, mit Ausnehmungen an der Außenwand zur Verankerung im Fundamentbeton

Abdeckungen Kl. B125 DIN EN 1433 mit Arretierung Drainlock als Stegrost, Gusseisen EN-GJS, Schlitzweite 12 mm, Einlaufquerschnitt 371 cm²/m
Material: Gusseisen

auf 20 cm dickem Fundament aus Beton C 25/30 herstellen. Der Fundamentbeton ist als Stütze allseitig je 10 cm breiter als die Rinne ink. Einbindung beidseitiger Pflasterläufer keilförmig mit einer Neigung von 3:1 und einer oberen Breite von 5 cm gleichzeitig mit dem Setzen des Fertigteiles bis 10 cm unter der Rinnenoberkante hochzuziehen.

Die Oberfläche der Stützen ist mit einer Neigung 1:3 abzuschrägen. Die Fugen zwischen den Fertigteilen sind abzudichten.
Inkl. Passstücke.
Menge: 47,000 m

**02.03.15 Kombistirnwand NW100 für Rinnenanfang und -ende,**
Kombistirnwand ür Rinnenanfang und -ende,
aus Kunststoff PP, zum wasserdichten, stufenlosen und stirnseitigen Verschließen der Rinnen mit den Bauhöhen 15,0 cm bis 25,0 cm,
mit integriertem Kantenschutz aus verzinktem Stahl,
Nennweite 10,0 cm,
Baubreite 13,5 cm,
Baulänge 1,4 cm,
Bauhöhe 25,0 cm, bauseitig an Bauhöhe der Rinne anpassen,
liefern und einbauen
Menge: 2,000 St

**02.03.16 Einlaufkasten zu vor beschriebener Entwässerungsrinne NW100 B125**
Einlaufkasten zu vor beschriebener Entwässerungsrinne NW 100 B 125 als Zulage
Abmesungen
Nennweite 10,0 cm,
Baubreite 13,5 cm,
Baulänge 50,0 cm,
Bauhöhe 61,0 cm,
mit eingegossenen Anschlussschablonen aus Kunststoff PP an den beiden Stirnseiten,
mit zwei Stück beigepackten Anschlussadaptern Kurzform aus Kunststoff PP mit Dichtlippen
ausschneidbarer Anschlusschablone
mit Lippenlabyrinthdichtung aus NBR für waagerechten wasserdichten Rohranschluss DN/OD110,
mit Schlammeimer aus Kunststoff PP,
Menge: 3,000 St

**02.03.17 Leerrohr DN 110**
Kabuflex Leerrohr DN 110
Biegsames Kabelschutzrohr aus PE-HD, halogenfrei,
in Verbundbauweise, Außen gewellt, Innen glatt,
biegefähig, hohe Druck und Schlagfestigkeit,
mit einseitiger Doppelsteckmuffe und Dichtring,
Außendurchmesser 110-125 mm, einschließlich Zugdraht liefern,
auf verdichteten Untergrund im Sandbett verlegen und
anschließen
Menge: 15,000 m

**02.03.18 Oberflächenwasserschacht SW01**
Oberflächenwasserschacht SW01

T 135cm Anschluss-/Ablauf DN160
Einstiegschächte bestehen aus Schachtunterteil,
aufgehendem Schacht aus Betonringen von
80 cm Durchm. einschl. Konen und
Schachtabdeckungen mit 400 KN Verkehrslast.
Die Einstiegschächte sind bei konventioneller
Bauweise entsprechend dem ATV-Regelwerk
Arbeitsblatt A 241 herzustellen.
Schachtiefe 1,25 m.

Schachtabdeckung nach gesonderter Position.

Schachtringe SR-M Typ 2 nach DIN EN 1917 -
DIN V 4034 -1
und den erhöhten Anforderungen der FBS-Qualitätsrichtlinien
mit integrierter Dichtung und einbetoniertem Lastausgleich System ecoLiner oder gleichwertig, in allen erforderlichen Bauhöhen. Schachtringe mit werkseitig eingebauten Steig
hilfen als Steigeisen DIN 1212-E

Schachthals SH-M Typ 2 nach DIN EN 1917 - DIN V 4034 -1  und den erhöhten Anforderungen der FBS-Qualitätsrichtlinien mit integrierter Dichtung und einbetoniertem Lastausgleich System ecoLiner oder gleichwertig, in allen erforderlichen Bauhöhen. Schachthälse mit werkseitig eingebauten Steighilfen als Steigeisen DIN 1212-E. Einstiegsöffnung 625 mm.

Ringschmutzfänger aus verzinktem Blech (schwere Aus- führung) DIN 1221 in die Schachtabdeckung mit Belüftung liefern und einbauen.

Auflageringe AR-V Typ 2 nach DIN EN 1917 -
DIN V 4034 -1 und den erhöhten Anforderungen der FBS-Qualitätsrichtlinien, verschiebesicher in der Muffenverbindung, in allen erforderlichen Bauhöhen. Lichte Weite DN 625 mm
 Mittels verschieden hoher Schacht- bzw. Ausgleichsringe mit Verschiebesicherung, jedoch hoechstens 2 Stueck, ist die Schachthoehe an die Strassen- bzw. Gelaendeoberkante anzugleichen. Die Angleichung der Schachtabdeckungen an die neue Straßenhöhe ist einzukalkulieren und wird nicht gesondert vergütet.
Bei stark geneigten Strassen oder Gelaende ist die Angleichung durch konische Ausgleichsringe vorzunehmen.
Schachtunterteil
SU-M Typ 2 nach DIN EN 1917/DIN V 4034-1,
lichte Weite DN 800 mm (Rohranschluss bis max. DN 160),
- Für Regen- und Schmutzwasserkanäle
- Schachtkörper, Gerinne und Auftritt monolithisch aus Beton C 40/50 fugenlos in einem Guss in der Schalung
  erhärtet gefertigt
- Wassereindringtiefe kleiner als 20mm
- Neigung Auftrittsfläche kegelförmig in Richtung Schachtmitte 1:20
- Gerinne scheitelhoch bis Anschlussdurchmesser
- Gerinne 135_DN160 1%, 135°
- Anschlüsse für gelenkige Einbindungen der Zu- und Abläufe
Werkseitig eingebaute Steighilfen als Steigeisen DIN 1212-E.
Ablauf DN 160 mm (PP-Rohre)
Zulauf DN 160 mm (PP-Rohre)
Dimensionswechsel entsprechend den Positionsangaben
sind einzukalkulieren.
Menge: 1,000 St

**02.03.19 Schachtabdeckung**
Schachtabdeckung mit dauerhaft dämpfender Einlage
Klasse C 250 entsprechend DIN EN 124
lichte Weite 605 mm, Bauhöhe 125 mm
mit dauerhaft dämpfender Einlage
Deckel aus Gusseisen, rund, Gewicht ca. 43,0 kg
mit zwei wartungsfreien, schraublosen und
verkehrssicheren Arretierungen
Tagwasserdichte Ausführung.
Menge: 3,000 St

#### Bereich 02.04 Mauer- und Betonarbeiten

**02.04.1 Sauberkeitsschicht herstellen aus gebrochenem, frostsicherem Schottermaterial 0/32, Dicke 20 cm.**
Sauberkeitsschicht herstellen aus gebrochenem,
frostsicherem Schottermaterial 0/32, Dicke 20 cm.
Einbau unter Mauern und Fundamenten

Lagenweise verdichten, maximale Lagendicke 30 cm

Abrechnung nach Aufmaß,
Kontrollnachweis durch Lieferscheine
Umrechnungsfaktor 1 : 2
Menge: 2,500 m3

**02.04.2 Ortbeton der Sauberkeitsschicht aus unbewehrtem Beton**
Ortbeton der Sauberkeitsschicht aus unbewehrtem Beton, DruckfestigkeitsklasseC; 12/15;
ohne besondere Eigenschaften nach DIN EN 206-1, einschl. erforderlicher Schalung,
Dicke 10 cm.
Ausführung gemäß Zeichnung in der Anlage.
Menge: 1,500 m2

**02.04.3 Einzelfundamente**
Ortbeton für Einzelfundamente, Beton C 25/30
Kantenlänge 40 x 40 cm bis 150 x 150 cm Tiefe bis 80 cm,
OK Fundament ist 15 cm unter Belagsoberkante
einschließlich seitlicher Schalung.
Bewehrung nach separater Position, soweit nicht anders durch Schal- und Bewehrungsplände angegeben sind 50 kg/m³ anzunehmen. Oberfläche eben.
Abrechnung nach Aufmaß der Baugrube.
Menge: 3,500 m3

**02.04.4 Einzelfundament für Mastleuchten und Elektropoller als Köcherfundamente herstellen,**
Einzelfundament für Mastleuchten und Elektropoller
als Köcherfundamente herstellen,
aus Betonrohr C 25/30, NW 300, Tiefe bis 100 cm,
mit Betonmanschette, Länge x Breite ca. 70x70 cm,
inkl. Öffnung für Durchführung von Kabel
sowie erforderlicher Erdarbeiten, inkl. Erdschalung
Menge: 1,000 St

#### Bereich 02.05 Belagsarbeiten

**02.05.1 Planum für Belagsflächen wiederherstellen,**
Planum für Belagsflächen wiederherstellen,
zur Aufnahme einer ungebundenen Tragschicht,
Auf- und Abtrag bis 5 cm,
zulässige Abweichung von der Nennhöhe + -2  cm.
Massenausgleich im Bereich des Planums.
Menge: 640,000 m2

**02.05.2 Unterbau des Belagskoffers mit**
Unterbau des Belagskoffers mit
geeigneten Geräten verdichten.
GeforderteVerdichtungsleistung mind. 100 % Proctordichte.
Erdplanum darf nur im tragfähigen Zustand befahren
werden. Wenn das Erdplanum längere Zeit liegen
bleibt - über 2 Wochen - muss es vom AN kostenlos
nachverdichtet werden.
Menge: 640,000 m2

**02.05.3 Prüfen auf Tragfähigkeit mittels statischem Plattendruckversuch**
Prüfen auf Tragfähigkeit mittels statischem
Plattendruckversuch zur Ermittlung des
Elastizitätsmoduls.
Geforderte Tragfähigkeit Baugrund EV2  45 MN/m2.
Ungebundene Tragschicht EV2 120 MN/m2.
Nachweis durch Vorlage eines Prüfzeugnisses.
Menge: 1,000 St

**02.05.4 Prüfen auf Tragfähigkeit mittels dynamischen Plattendruckversuch zur Ermittlung des**
Prüfen auf Tragfähigkeit mittels dynamischen
Plattendruckversuch zur Ermittlung des
Elastizitätsmoduls in nicht befahrbaren Bereichen.
Geforderte Tragfähigkeit Baugrund EV2  45 MN/m2.
Ungebundene Tragschicht EV2 120 MN/m2 bzw. 150 MN/m2
Nachweis durch Vorlage eines Prüfzeugnisses und ggf. Umrechnungstabellen.
Menge: 2,000 St

**02.05.5 Einbau Geotextil wasserdurchlässig, chemisch stabil GRK Klasse 3**
Einbau Geotextil
wasserdurchlässig, chemisch stabil
GRK Klasse 3
Als Trennlage zwischen Bestandsboden (Unterbau) und Bodenverbesserung
Geotextil aus genadeltem Polyester- bzw.
Polypropylenvlies liefern und nach ‘‘Merkblatt über die
Anwendung von Geokunststoffen im Erdbau des
Straßenbaues" verlegen. Verlegehinweise und
Einbauvorschriften des Herstellers sind zu beachten.
Überlappungen entsprechend der Verlegehinweise werden
nicht gesondert vergütet. Erschwernisse beim
Überschütten des Geotextiles sind einzurechnen.
Geotextil als Trennschicht unter Schüttungen auf wenig
tragfähigem Untergrund bzw. Unterbau.
Menge: 640,000 m2

**02.05.6 Unterbaumaterial aus Ausbauposition**
Unterbaumaterial aus Ausbauposition
laden, transportieren und profilgerecht einbauen
und verdichten.
Abrechnung nach Aufmaß an der Entnahmestelle
Menge: 80,000 m3

**02.05.7 Frostschutz- / Schottertragschicht 0/32 liefern und herstellen**
Frostschutz- / Schottertragschicht 0/32
liefern und herstellen
Frostschutztragschicht aus korngestuftem,
frostsicherem Material 0/32 (Mineralbeton)
max. Schlämmkornanteil 5%,
liefern, profilgerecht einbauen und lagenweise verdichten, maximale Lagendicke 30cm

Einbaudicke: nach Regelbauweise RStO Blk 0,3,

Abrechnung nach Auftragsprofil und
Kontrollnachweis durch Lieferscheine.
(Umrechnungsfaktor: 1m3 = 2 to).
Menge: 430,000 t

**02.05.8 Bodenverbesserung aus Frostschutz- / Schottertragschicht 0/56 liefern und herstellen**
Bodenverbesserung aus Frostschutz- / Schottertragschicht 0/56
liefern und herstellen
Frostschutztragschicht aus korngestuftem,
frostsicherem Material 0/56
max. Schlämmkornanteil 5%,
liefern, profilgerecht einbauen und lagenweise verdichten, maximale Lagendicke 30cm

Einbaudicke: 30 cm als Bodenverbesserung unter Frostschutz-Tragschicht.

Abrechnung nach Auftragsprofil und
Kontrollnachweis durch Lieferscheine.
(Umrechnungsfaktor: 1m3 = 2 to).
Menge: 430,000 t

**02.05.9 Nachschachten für Einfassungen**
Nachschachten der Schottertragschicht für
Einfassungen,
Breite bis 40 cm, Tiefe bis 20 cm
gemessen ab Höhe Schotterplanie für Beläge,
Menge: 345,000 m

**02.05.10 Kantenstein aus Beton, DIN EN 1340, Form T, 8/20,**
Kantenstein aus Beton, DIN EN 1340, Form T, 8/20,
verlegen mit Bettung und zweiseitiger Rückenstütze,  aus Beton C 12/15 DIN EN 206-1,
Bettungsdicke mind. 20 cm
Breite der Rückenstütze mind. 15 cm,
Menge: 176,000 m

**02.05.11 Schnittkanten für Betonpflaster und -Platten**
Schnittkanten für Betonpflaster und -Platten
Dicke 8-10 cm, mit Naßschneidegerät
Menge: 350,000 m

**02.05.12 Pflaster aus Ausbau aufnehmen, transportieren, reinigen und in**
Pflaster aus Ausbau aufnehmen, transportieren, reinigen und in zu erstellende Pflasterflächen in Anlehnung an Bestand verlegen.
In diese Position ist der Mehraufwand für die Reinigung einzukalkulieren.

Das zu verwendende Bettungsmaterial und Fugenmaterial wird im Folgenden beschreiben, diese sind in die Positionen mit einzukalkulieren.
Bettungsmaterial: Baustoffgemisch 0/4 bis 0/8, C90/3,
SZ22, frost-tausalzbeständig,
Fugenmaterial: Baustoffgemisch 0/2 bis 0/5, C90/3,
SZ22, frost-tausalzbeständig.

Abrechnung nach m² verwendetes Pflaster aus Ausbau.
Menge: 40,000 m2

**02.05.13 Betonsteinpflaster in Angleichung an Bestand liefern**
Betonsteinpflaster in Angleichung an Bestand liefern und verlegen.
Betonpflasterstein nach DIN EN 1338
Farbe in Anlehnung an Bestand

Formatmaße in Anlehnung an Bestand
ca. 26 x 13 x 8 cm
Kanten gebrochen/gealtert/gerumpelt in Angleichung an Bestand

Vorsatzbeton mit mindestens 400 kg Zementgehalt/m³
Betonsteinoberfläche dezent, maschinell gealtert
Stellenweise leicht gebrochene Kanten
Gleitwiderstand USRV > 65
Frost- und Tausalzwiderstand erhöht nach DIN 1338 LP
Erhöhte Frühfestigkeit (Einbaufähig 14-Tage nach Produktion)
Betonzusatzmittel zur Verminderung des Ausblühverhaltens
Bei Verwendung mineralischer Farbstoffe, haben diese eine erhöhte UV-Beständigkeit

Liefern und in profilgerechter Lage verlegen gemäß ATV DIN 18318. Die Verlegung mit unmittelbarem Kontakt Stein-zu-Stein ist nicht zulässig.
Abweichung der Oberfläche von der Sollhöhe ±20 mm,
Abweichung von der Ebenheit nach TP Eben bei 4 m Messstrecke ≤ 10 mm

Verlegung des vorbeschriebenen Pflasters im Reihenverband.
Das zu verwendende Bettungsmaterial und Fugenmaterial wird im Folgenden beschreiben, diese sind in die Positionen mit einzukalkulieren.
Bettungsmaterial: Baustoffgemisch 0/4 bis 0/8, C90/3,
SZ22, frost-tausalzbeständig,
Fugenmaterial: Baustoffgemisch 0/2 bis 0/5, C90/3,
SZ22, frost-tausalzbeständig

Das Pflaster ist nach Auftragserteilung mit drei möglichen Produkten zu bemustern. Die Bemusterung ist in den EP einzukalkulieren.

Abrechnung nach Flächenaufmaß
Menge: 180,000 m2

**02.05.14 Pflaster wie vor jedoch als beidseitige Läuferzeile auf**
Pflaster wie vor jedoch als beidseitige Läuferzeile auf Beton, Rinnenbegleitend.
Betonbettung, -dicke wie bei Rinne inkl. Ausschlämmen der Fugen mit Mörtel. Abrechnung nach lfm. Zeile.
Menge: 94,000 m

**02.05.15 Bordstein mit Elastikauflage Farbe schwarz 100x6x40 cm**
Elastic Randstein aus Polymerbeton, mit fest eingearbeitetem Gummiprofil aus EPDM.
Farbe: schwarz,
Maße L/B/H: 100/6/40 cm,
liefern sowie höhen- und fluchtgerecht in gerader verlegen und nach Herstellervorschrift auf einem mindestens 10 cm starken Betonbett mit 8 cm breiten Seitenstützen aus Betongüte C12/15 nach EN 206/1 einbauen.

Vom Bieter angebotenes Produkt '..........'
Menge: 30,000 m

**02.05.16 Sport-Einfassungsbord nach DIN EN 1340, mit Krallnut**
Sport-Einfassungsbord nach DIN EN 1340, mit Krallnut und Anschlagsteg für Kunststoff-Belag.
Aus Beton C35/45 entsprechend EN 206-1, Maße B/H: 8/20 cm, sichtbar min. 4 cm,
Oberkante beidseitig gefast. Der Rasenbord ist im vertieften Teil mit Kunststoff-Belag bauseits zu beschichten. Die freie Betonfläche erhält keine Kunststoffbeschichtung.
Liefern sowie höhen- und fluchtgerecht in gerader und gebogener Strecke verlegen und nach Herstellervorschrift auf einem ca. 20 cm starken Betonbett mit 10 cm breiten Seitenstützen aus  Betongüte C16/20 einbauen.

Vom Bieter angebotenes Produkt '..........'
Menge: 140,000 m

**02.05.17 Kantenstein aus Beton, DIN EN 1340, Form T, 8/40**
Kantenstein aus Beton, DIN EN 1340, Form T, 8/40,
verlegen mit Bettung und zweiseitiger Rückenstütze,  aus Beton C 12/15 DIN EN 206-1,
Bettungsdicke mind. 20 cm
Breite der Rückenstütze mind. 15 cm,
Menge: 5,000 m

**02.05.18 Umpflasterung von Schächten**
Umpflasterung von Schächten, Lichtmasten,
ect. aus Granitkleinpflaster 10/10/10 cm,
Material Pflaster, gelblic-grau, Mittelkorn
auf Betonbett 15 cm dick, mit seitlicher Rückenstütze,
Pflasterfugen mit Mörtel einschlämmen, zweizeilig
Aufmaß in der Mittellinie
Menge: 4,000 m

**02.05.19 Unterbau für Sand- Kies- und Fallschutzpielfläche**
Unterbau für Fallschutzpielfläche herstellen,
Dicke 15 cm,
aus Dränbeton aus Hartgestein- Splitt- oder Rundkorn:
20 % Körnung 2-8 mm
80 % Körnung 8-16 mm
200 kg/m³ Zement CEM I
(W/Z - Faktor 0,35-0,37)
Abrechnung nach Aufmaß,
Kontrollnachweis durch Lieferscheine
Menge: 45,000 m2

**02.05.20 Sand für Weitsprunggrube mehrfach gewaschenen und**
Sand für Weitsprunggrube mehrfach gewaschen und klassiert. von Kalk und organischen Verunreinigungen befreiter Quarzsand.
Körnung 0,2 - 2 mm
Eignung zertifiziert durch TÜV oder gleichwertig
liefern und in Sprunggrube einbauen 40 cm dick
Dichte ca. 1,5 t/m3
Menge: 45,000 m2

**02.05.21 Haftbrücke für Kunststoffbelag auf gereinigten Asphalt**
Haftbrücke für Kunststoffbelag auf gereinigten Asphalt liefern und fachgerecht aufbringen.
Menge: 330,000 m2

**02.05.22 Erforderliche Linien in 5 cm Breite**
Erforderliche Linien in 5 cm Breite, abgestimmt auf den angebotenen Kunststoffbelag einmessen und in verschiedenen Farben aufbringen. Strichbreiten und Farbgebung entsprechend den Vorschriften.
Menge: 280,000 m

**02.05.23 Absprungbalken Weitsprung/Dreisprung 2tlg Balken Alu+Kunststoff L/B/H 1220/340/100mm Einlegestreifen Alu+Kunststoff Wanne Alu höhvstb**
STLB-Bau 2025-10 003
Absprungbalken für Weitsprung/Dreisprung, 2-teilig, beidseitig als Wettkampfbalken, aus Aluminiumhohlprofil mit Kunststoffauflage, Maße L/B/H 1220/340/100 mm, mit Einlegestreifen aus Aluminium und Kunststoff, Wanne aus Aluminium, höhenverstellbar.
Menge: 2,000 St

**02.05.24 Bituminös gebundene Tragschicht PA11**
Bituminös gebundene Tragschicht für Kunststoffflächen,
wasserdurchlässig, einschichtig mit erhöhten Anforderungen
gemäß DIN 18035-6:2014 Tab. 4 und 5 wie folgt herstellen:
Bezeichnung Schicht:  PA 11
Bindemittelart: 70/100 oder 25/55-55A
Einbaudicke: ca. 60 mm
Menge: 330,000 m2

**02.05.25 Ansprühen, ca. 300 g/m²**
Schichtenverbund durch Ansprühen der Unterlage mit
bitumenhaltigem Bindemittel herstellen.
Bindemittel C40B5-S, für Belastungsklassen Bk0,3 bis
Bk1,8,
Ansprühmenge ca. 300 g/m².
Menge: 330,000 m2

**02.05.26 Obere gebundene Tragschicht für Kunststoffflächen PA5**
Obere gebundene Tragschicht für Kunststoffflächen, wasserdurchlässig, mit erhöhten Anforderungen gemäß
E DIN 18035-6:2013-7 Tab. 4 und 5 wie folgt herstellen: Bezeichung Schicht: PA 5
Bindemittelart:70/100 Einbaudicke: ca. 25 mmWasserdurchlässigkeit: Wasserinfiltrationsrate >= 360 mm/h (>= 2 l Prüfflüssigkeit müssen in 5 min abgeflossen sein) Gefälle: Max. 1 %, soweit nicht geringere Gefälle sportfunktionell gefordert werden Randeinfassung: Grenzabmaße von der Nennhöhe +-5 mm,jedoch auf 1 m Länge nur +-2 mm Ebenheit: Stichmaße als Grenzwert bei Messpunktabstand gemäß E DIN 18035-6:2013-7 Tab. 5 Zeile 8
Menge: 330,000 m2

**02.05.27 Zulage zu Bitubelag Handeinbau**
Zulage zu Bitubelag
für Handeinbau im Anschluß zu aufgehenden Bauteilen und Anschlüssen innerhalb der Bitufläche
Abrechnung nach Belagskantenlänge innerhalb der Asphaltfläche
Menge: 10,000 m2

**02.05.28 Herstellen einer Randaussparung entlang den Einfassungen.**
Herstellen einer Randaussparung in Asphaltfläche entlang den Einfassungen.
Tiefe ca. 2 cm, Breite ca. 2 cm
für  Verstärkung und verbesserten Verankerung der
Randausbildung des Kunststoffbelages
Menge: 5,000 m

**02.05.29 Intensivreinigung der Bitumentragschicht**
Intensivreinigung der Bitumentragschicht vor
Kunststoffbelagseinbau und anfallendes Material in
Eigentum des AN übernehmen.
Das Reinigen von Ecken, Zwickeln und Anschlüssen von
Hand gehört zum Leistungsumfang.
Menge: 330,000 m2

**02.05.30 Abkleben Einfassungen und angrenzende Gebäudeteile**
Umlaufende Einfassungen und angrenzende Gebäudeteile mit Klebeband und Folie vor Verschmutzung durch Kunststoffmasse und Frabnebel schützen, einschl. Entfernen von Bändern und Folie nach dem Kunststoffeinbau.
Menge: 5,000 m

**02.05.31 Haftbrücke für Kunststoffbelag auf gereinigten Asphalt**
Haftbrücke für Kunststoffbelag auf gereinigten Asphalt liefern und fachgerecht aufbringen.
Menge: 330,000 m2

**02.05.32 Kunststoffbelag, schüttbeschichtet, Normtyp B, zweilagig**
Kunststoffbelag, schüttbeschichtet, Normtyp B,
gemäß DIN EN 14877 und DIN 18035-6, güteüberwacht
wasserdurchlässig, entsprechend den Vorbemerkungen, in einer Gesamtdicke von ca. 20 mm liefern und fachgerecht einbauen.
Aufbau wie folgt:
1. Basisschicht:
Gummigranulat/-fasern  und Polyuretan geschüttet
Bindemittel Polyurethan mit klimafreundlichem Poyol hergestellt
Dicke 13 mm, Farbe Schwarz
2. Oberschicht: EPDM-Granulat und Polyurethan geschüttet
Dicke: 7 mm
Farbe: Rot
3. Oberfläche: umhülltes Granulat, flachgelagert

Vom Bieter anzugeben:
Produkt: '..........'
Hersteller: '..........'
Einbau durch: '..........'
Eignungsprüfung nach RAL-GZ 943/1 o. glw
Menge: 330,000 m2

#### Bereich 02.06 Ausstattung

**02.06.1 Sprunggrubenabdeckung für Weitsprunggrube**
Sprunggrubenabdeckung für Weitsprunggrube
Sprunggrubenabdeckung bestehend aus wasserdurchlässigen Gittergewebe, ringsum mit Hohlsaum und Ausschnitten an den Ecken, aus UV- und witterungsbeständigen Material.
Flächengewicht ca. 400 g/m²
Abmessungen zur Kalkulation ca. 912 x 504 cm
Bestellmaß ist örtl. Aufzumessen.
Abrechnung nach gelieferter Abdeckung Psch.
Menge: 1,000 Psch

**02.06.2 Zulage zu Sprunggrubenabdeckung für Befestigungskette**
Zulage zu Sprunggrubenabdeckung für Befestigungskette
Befestigungskette als Beschwerung gegen Wegwehen.
Befestigungskette aus Stahl feuerverzinkt, eingelassen in Hohlsaum
Gewicht ca. 800 g/m
Abmessungen zu Kalkulation 2x(912+10)+2x(504+10) = 28,72 lfm
Bestellmaß ist örtl. Aufzumessen.
Gemäß Herstellerempfehlung sind je Rand 10 cm Überlappung vorzusehen.

Abrechnung nach gelieferter Kette Psch.
Menge: 1,000 Psch

### Titel 03 Randbereiche, Sitzmauern, Veg.-Tech. Arbeiten

#### Bereich 03.01 Abbrucharbeiten

**03.01.1 Bewuchs roden**
Bewuchs roden
Bewuchs bestehend aus Anflugbegrünung, krautig, verholzt, Kleinsträucher, Stauden, Gräser.
Höhe bis ca. 150 cm
Durchmesser verholzender Teile < 5 cm
Flächen, Randstreifen und der gleichen.
Abrechnung nach Fläche. Flächenaufmaß vor Durchführung der Arbeiten. Anfallendes Material häckseln und nach gesonderter Position entsorgen.
Menge: 700,000 m2

**03.01.2 Hecke roden inkl. Wurzelstock, Mischhecke B ca. 150 - 300 cm H ca. 300 - 500 cm**
Hecke roden inkl. Wurzelstock
zusammenhängender Bestand, aus Sträuchern, Bewuchsbreite über 150 bis ca. 300 cm, Bewuchshöhe über 300 bis ca. 500 cm, diese Position betrifft die südliche Hecke des Parkplatzes, hier ist lediglich 100 cm ab Außenkante Einfassung Parkplatz die Hecke vollständig inkl. Wurzelstock zu Roden.
Schlagabraum häckseln und seitlich lagern. Anfallendes Material nach gesonderter Position entsorgen bzw. in geeigneter Form dem Wirtschaftskreislauf wieder zurführen.
Stammholz ab größer 8 cm Durchmesser in Stücke von 1 m Länge aufarbeiten und außerhalb des Baugeländes in messbaren Stapeln lagern.
Menge: 15,000 m

**03.01.3 Nacharbeit/Nachschneiden der verbleibenden Hecke**
Nacharbeit/Nachschneiden der verbleibenden Hecke
Nacharbeit/Nachschneiden der verbleibenden Sträucher im Bereich der südlichen Hecke, zur Herstellung technisch und fachlich richtiger Schnittstellen an Ästen und Teilstämmen mit einem Durchmesser >6 cm
Abrechnung nach Länge Hecke.
Menge: 15,000 m

**03.01.4 Laden, transportieren, entsorgen von Schnitt- und Häckselgut**
Abbruch Laden, transportieren, entsorgen von Schnitt- und Häckselgut

Holz-, Laub-, Ast- und Wurzelwerk, teils mit Boden behaftet aus Rodungsarbeiten, ggf. zerkleinert aufnehmen, laden und dem Wirtschaftskreislauf nach Wahl des AN zuführen. Der Nachweis über eine sachgerechte Entsorgung/Verwertung ist zu führen.
Abrechnung nach örtl. Aufmaß
(Hinweis: hier kann auch ein negativer Betrag als Gegenwert des Nutzholzes eingetragen werden).
Menge: 20,000 m3

#### Bereich 03.02 Erdarbeiten

**03.02.1 Oberbodenabtrag auf Mieten lagern**
Oberboden des Homogenbereiches O1 in vorhandener Dicke ca. 10-15 cm abtragen, laden, transportieren und auf messbare Mieten zwischenlagern. Transportweg bis ca. 750 m
Abrechnung nach örtlichem Aufmaß.
Menge: 90,000 m3

*Hinweis: HERSTELLEN DES ROHPLANUMS*

**03.02.2 Bodenmodellierung: Auf- und Abtrag von Bodenmateril zur AngleichungBodenmodellierung:**
Bodenmodellierung:
Auf- und Abtrag von Bodenmateril zur Angleichung des Bestandsgeländes an die neu erstellten Flächen und Bauteile.
überschüssiger Boden auf Zwischenlager außerhalb der Bearbeitungsfläche transportieren und auf Miete setzen, Transportweg ca. 750 m. Entsorgung wird separat abgerechnet.
Bodenklasse 3 bis 5, DIN 18 300 und Schotterflächen,
Ab- und Auftragsdicke bis ca. 25 cm,
zusätzliche Abweichung von der Sollhöhe 5 cm.
Angleichungsbereiche, gesamt ca. 1.200 m²
Abrechnung nach m2
Menge: 1200,000 m2

**03.02.3 Zulage zu Bearbeitungsfläche nach Abbrucharbeiten profilgerecht formen**
Zulage zu Bearbeitungsfläche nach Abbrucharbeiten profilgerecht formen
für Bodenaus- bzw. einbau von 25-50 cm
Menge: 100,000 m2

**03.02.4 Boden für Einzelfundamente lösen**
Boden für Einzelfundamente lösen
Einzelfundamente für Ausstattungselemente
Abmessung bis 40 x 40 cm bis 150 x 150 cm
Tiefe ab Rohplanum bis 80 cm
Abrechnung nach Aufmaß Fundamentgrube.
Menge: 2,000 m3

*Hinweis: BODENARBEITEN ZUR HERSTELLUNG VON GRÄBEN FÜR FUNDAMENTE UND LEITUNGEN BAUMGRUBEN*

**03.02.5 Boden für Streifenfundamente**
Boden für Streifenfundamente lösen
als Streifenfundamente 30 x 60 cm bis 60 x 80 cm,
Tiefe ab Rohplanum bis 80 cm
der Aushub ist als Erdschalung herzustellen.
Anfallendes überschüssiges Material nach gesonderter Position entsorgen.
Abrechnung nach tatsächlichem Aushub.
Menge: 11,000 m3

**03.02.6 Modellierung einer Mulde/eines Tiefpunkt mit**
Modellierung einer Mulde/eines Tiefpunkt mit geeigenetem Gerät
Herstellen einer Mulde im Mittel ca. 30-50 cm breit, breiteste Stelle ca. 185 cm breit
Stichtiefe 10 bis max. 15 cm
Arbeitsbereich: Böschungsfuß parallel zur Laufbahn
Angleichung der Ränder mit einem fließenden Übergang.
Abrechnung nach Gesamtfläche Mulde
Menge: 45,000 m2

**03.02.7 Boden für Leitungsgraben**
Boden der Gräben für Leitungen profilgerecht ausheben,
ab Geländeoberfläche nach Abtrag Oberboden bzw. nach Abbruch.
Aushub seitlich lagern, verfüllen und verdichten
verdrängten Boden nach gesonderter Position entsorgen
Aushubtiefe 30 bis 80 cm,
- Wasserleitung
- Abwasserleitung
- Drainleitung
- Stromleitung/Leerrohr
Sohlenbreite der Gräben 30 - 60 cm,
Boden Homogenbereich 1
Abrechnung ab Rohplanum und nach Aufmaß vor dem Verfüllen
Menge: 10,000 m3

**03.02.8 Zulag zu Boden für Leitungsgraben für Schächte und**
Zulag zu Boden für Leitungsgraben für Schächte und Kopflöcher
Mehrtiefe zu Leitungen >80 bis ca. 250 cm
Mehrbreite zu Leitungen >60 bis ca. 200 cm
Abrechnung nach Kubatur.
Menge: 5,000 m3

**03.02.9 Boden für Suchgraben**
Boden für Suchgraben ausheben,
zur Freilegung von Kabeln und Leitungen, Bauwerken,
Aushub seitlich lagern, verfüllen und verdichten,
Aushubtiefe bis 1,25  m,
Sohlenbreite über 0,40 m bis 0,80 m,
Boden Homogenbereich 1
Menge: 5,000 m3

**03.02.10 Handarbeit ausheben,**
Handarbeit ausheben,
als Zulage zu vorbeschriebener Bodenbewegung,
Ausführung nur nach besonderer Anordnung des AG.
Menge: 2,500 m3

**03.02.11 Freilegen von Bestandsleitungen in Elektro, Wasser und**
Freilegen von Bestandsleitungen in Elektro, Wasser und Abwasser Abrechnung je Einzelleitung.
Freilegen und sichern von angetroffenen Leitungen.
Menge: 15,000 m

**03.02.12 Bestehende Leitungen, freigelegt und gesichert, im Zuge**
Bestehende Leitungen, freigelegt und gesichert, im Zuge der Herstellung der Tragschicht fachgerecht einbauen. Leitungssand ist in die Position einzukalkulieren.
Menge: 15,000 m

**03.02.13 Geländemodellierung mit geeignetem Gerät**
Geländemodellierung mit geeignetem Gerät
Geländemodellierung von Gräben, Böschungen und finaler Geländeoberfläche in den Randbreichen der Bearbeitungsfläche herstellen.
Material Auf- und Abtrag bis ca. 60 cm
Abrechnung nach bearbeiteter Flächen.
Menge: 350,000 m2

*Hinweis: VERFÜLLUNG*

**03.02.14 Verfüllung von Leitungsgräben mit zu liefernden Baustoffen**
Verfüllung von Leitungsgräben mit zu liefernden Baustoffen
Verfüllung von Leitungsgräben und Baugruben sowie Hinterfüllung von Mauern mit vom AN zu liefernden körnigen, ungebundenen Baustoffen
nach DIN EN 1610 herstellen.
Die Ausführung erfolgt nur auf Anordnung des AG.
Die Abrechnung erfolgt mit der tatsächlich
ausgeführten Grabenbreite, jedoch höchstens in der für
die Herstellung des Leitungsgrabens vergüteten
Breite.
Abrechnung nach Aufmaß der verdichteten Menge
bzw. nach Lieferscheinen abzüglich
20 % Auflockerung.
Umrechnungsfaktor 1:1,8
Menge: 3,500 m3

**03.02.15 Verfüllung der Draingräben mit Splitt 8/16**
Verfüllung der Draingräben mit Splitt 8/16 mm nach Verlegung der Drainleitungen bis max. 30 cm über Rohrleitung
Abrechnung nach Aufmaß der Draingräben und
angegebenem Grabenprofil.
Menge: 2,500 m3

**03.02.16 Auffüllen Arbeitsraum nichtbindiger Boden**
Auffüllen Arbeitsraum nichtbindiger Boden
Liefern und Einbringen von gut verdichtbaren, nichtbindigen
Boden zum Auffüllen des Geländes.
Das Material sollte in Lagen von 20-30 cm eingebracht und
lagenweise auf D pr>/= 100% verdichtet werden.
Die beim Aushub anfallenden bindigen Böden sind nicht für den
Wiedereinbau in die Arbeitsräume unter setzungsempfindlicher
Überbauung geeignet. Bodengutachten beachten.
Bereich Neubau 120 m³ + 250 m³
Bereich Energiescheune 20 m³
Bereich Museum 45 m³
Menge: 1,500 m3

**03.02.17 Recyclingmaterial 0/56 zum Verfüllen**
Recyclingmaterial 0/56 zum Verfüllen
Schottertragschicht aus Recyclingmaterial 0/56 zum Verfüllen von
Arbeitsräumen etc.
Lageweise Einbringen und standfestes Verdichten.
Dicke 30-50 cm zertifiziertes Recyclingmaterial profilgerecht und
schichtenweise liefern und einbringen
an vom AG bezeichneten Stelle - z.B. als Auffütterung bis zum
gewachsenen Boden, Treppenunterbau, Unterbau von
Kantensteinen etc. einschl. verdichten und Materiallieferung.
Abrechnung nach örtlichem Aufmaß im verdichteten Zustand.
Lieferscheine sind am Tag des Einbaus dem Bauleiter
vorzulegen.
Vorlage Zertifizierung vor Einbau zwingend notwendig.Körnung: 0/ 56Feinkornanteil <0,063mm von < 15%
Verformungsmodul EV2 mind. 60MN/m², Verhältniswert EV2/EV1
< 2,30 Schichtdicke __= min. 20 cm. das Schüttgut ist
gleichmäßig zu verteilen, lagenweise einzubringen und mit
geeignetem Gerät fachgerecht zu verdichten. zulässige
Abweichung in der Ebenheit, gemessen auf eine 4-Meter
Messstrecke +2 cm
Menge: 1,500 m3

**03.02.18 Seitlich gelagerter Boden Wiedereinfüllen**
Seitlich gelagerter Boden Wiedereinfüllen
Auf Zwischenlager gelagerter Bodenaushub aufnehmen, laden, transportieren und einbringen, zum Auffüllen des Arbeitsraums.
Das Material sollte in Lagen von 20-30 cm eingebracht und
lagenweise auf D pr>/= 100% verdichtet werden.
Nur in Bereichen die konstruktiv keine Bedeutung darstellen. Die beim Aushub anfallenden bindigen Böden sind nicht für den
Wiedereinbau in die Arbeitsräume unter setzungsempfindlicher
Überbauung geeignet.
Menge: 1,500 m3

*Hinweis: BODENUNTERSUCHUNG*

**03.02.19 Probenentnahme nach §8 Ersatzbaustoffverordnung nach PN98**
Probenentnahme nach §8 Ersatzbaustoffverordnung nach PN98 bis 300 m³ = 28 St. Einzelproben je Haufwerk
Menge: 28,000 St

**03.02.20 Untersuchung der Probe nach §8 Ersatzbaustoffverordnung**
Menge: 7,000 St

*Hinweis: BODENENTSORGUNG*

**03.02.21 Überschüssigen Boden Einstufung nicht belastet BG-0/BM-0 laden, transportieren und dem Wirtschaftskreislauf zuführen.**
Überschüssigen Boden Einstufung nicht belastet BG-0/BM-0 laden, transportieren und dem Wirtschaftskreislauf zuführen. Mietengröße bis max. 500 m³.
Überschüssigen bzw. unbrauchbaren Boden nach DIN 18300
Einstufung nicht belastet als BG-0/BM-0 Material
vom Zwischenlager laden, transportieren und dem Wirtschaftskreislauf zuführen.
Abrechnung erfolgt nach Mietenaufmaß
Menge: 95,000 m3

**03.02.22 Überschüssigen Boden Einstufung BG/BM-F1 verunreinigt bzw. belastet laden, transportieren und dem Wirtschaftskreislauf zuführen.**
Überschüssigen Boden Einstufung verunreinigt bzw. belastet BG/BM-F1 laden, transportieren und dem Wirtschaftskreislauf zuführen.
Überschüssigen bzw. unbrauchbaren Boden nach DIN 18300
Einstufung verunreinigt bzw. belastet BG/BM-F1 Material
vom Zwischenlager laden, transportieren und dem Wirtschaftskreislauf zuführen. Die gemäß Ersatzbaustoffverordnung (EBV) und Mantelverordnung erforderliche Dokumentation hat durch den AN bzw. dessen Subunternehmer zu erfolgen. Diese ist dem AG lückenlos, spätestens mit der Schlussrechnung zu übergeben. Auf gesonderte Aufforderung der örtl. Bauleitung hat der AN dieser Einsicht zu gewähren.
Menge: 75,000 m3

**03.02.23 Überschüssigen Boden Einstufung BG/BM-F2 verunreinigt bzw. belastet laden, transportieren und dem Wirtschaftskreislauf zuführen.**
Überschüssigen Boden Einstufung verunreinigt bzw. belastet BG/BM-F2 laden, transportieren und dem Wirtschaftskreislauf zuführen.
Überschüssigen bzw. unbrauchbaren Boden nach DIN 18300
Einstufung verunreinigt bzw. belastet BG/BM-F2 Material
vom Zwischenlager laden, transportieren und dem Wirtschaftskreislauf zuführen. Die gemäß Ersatzbaustoffverordnung (EBV) und Mantelverordnung erforderliche Dokumentation hat durch den AN bzw. dessen Subunternehmer zu erfolgen. Diese ist dem AG lückenlos, spätestens mit der Schlussrechnung zu übergeben. Auf gesonderte Aufforderung der örtl. Bauleitung hat der AN dieser Einsicht zu gewähren.
Menge: 50,000 m3

#### Bereich 03.03 Versorgungsarbeiten

*Hinweis: Entwässerung*

**03.03.1 Drainagerohr DN 100 SN 4 PE-HD**
Drainagerohr SN 4 PE-HD, Nenndurchmesser 100 mm,
Vollsickerrohr
Stangenware nach DIN 1187-1:2024-07 Typ A oder DIN 4262-1, Verlegebett: Kiesbett mit Filtervlies,
Gefälle mindestens 0,5 besser 2-3%,
höchster Punkt 60 cm unter Oberkante Gelände
Anschluss an den bestehenden Regenwasserkanal.
Einbauort: Laufbahn, Kleinspielfeld und Allwetterplatz
Abrechnung nach Längenaufmaß
Menge: 25,000 m

**03.03.2 Aufsetzrohr für Kontrollschacht aus PVC-U liefern,**
Aufsetzrohr für Kontrollschacht aus PVC-U liefern,
zuschneiden und zur Verlängerung des Kontrollschachtes nach oben einbauen.
Nutzlänge: bis 110 cm
Durchmesser: 31,5 cm
Menge: 1,000 St

**03.03.3 Reduzierstücke für Kontrollschacht DN 200 auf KG DN 160**
Reduzierstücke für Kontrollschacht DN 200 auf KG 2000
DN160 liefern und einbauen. Anschluss
Entwässerungsleitung KG 2000 DN160 an
Drainschacht in kompletter Leistung.
Menge: 1,000 St

**03.03.4 Spül-, Kontroll- und Sammelschacht DN 315**
Spül-, Kontroll- und Sammelschacht DN 315
mit 3 Anschlussstutzen DN 200
Menge: 1,000 St

**03.03.5 Schachtdeckel Kl. B 125 aus Guss für DN 315**
Schachtdeckel Kl. B 125 aus Guss runde Bauform für Kontroll-Schacht liefern und einbauen
Menge: 1,000 St

#### Bereich 03.04 Mauer- und Betonarbeiten

**03.04.1 Sauberkeitsschicht herstellen aus gebrochenem, frostsicherem Schottermaterial 0/32, Dicke 20 cm.**
Sauberkeitsschicht herstellen aus gebrochenem,
frostsicherem Schottermaterial 0/32, Dicke 20 cm.
Einbau unter Mauern und Fundamenten

Lagenweise verdichten, maximale Lagendicke 30 cm

Abrechnung nach Aufmaß,
Kontrollnachweis durch Lieferscheine
Umrechnungsfaktor 1 : 2
Menge: 2,000 m3

**03.04.2 Fundament für Blocksätze und Sitzmauern, aus**
Fundament für Blocksätze und Sitzmauern, aus Schotter-Splitt-Sand-Gemisch 0/45, Breite bis 50 cm, Tiefe bis 60 cm, Ausführung gemäß Zeichnung.
Menge: 11,000 m3

**03.04.3 Natursteinblöcke, ein- und mehrlagig bis zu 3 Reihen**
Natursteinblöcke, ein- und mehrlagig bis zu 3 Reihen
Material: frostbeständiger Muschelkalkkernstein,
gespalten, quaderförmig,
ohne scharfen Kanten, Stöße ggf. nacharbeiten um Versprünge von Block zu Block zu beseitigen
Höhe 40 - 45 cm bei 5 cm Einbindung unterste Lage ins Gelände
Breite ca. 40 - 45 cm, auf Hintersseite sind Versprünge zulässig.
Senken und Überwölbungen der gespaltenen Sichtseiten max. 2 cm,
Einzellängen der Steinblöcke nicht unter 50 cm,
Fugen unter 2 cm, Konisch verlaufende Fugen werden nicht akzeptiert und sind durch entsprechende Bearbeitung auszuschließen. Bearbeitung für geforderte Fugenausbildung wird nicht gesondert vergütet. Fugenverschluss mit Mörtel. Die
Mörtelzusammensetzung ist auf die zu verwendende
Gesteinsart so zu wählen, dass Ausblühungen weitgehend
ausgeschlossen werden. Der Fugenmörtel soll in
trockenem Zustand heller sein als die Werksteine. Er
ist kräftig in die Fugen einzudrücken. Anschließend ist
überschüssiger Mörtel mit einem Holzspan abzustreifen,
so dass die Fugensichtfläche rau bleibt.
Auf bauseits erstelltes Streifenfundament mehrlagig mit ca. 5% Anlauf versetzen, als Böschungssicherung in Geraden und in Radien versetzen
Abrechnung nach Länge der einzelnen Reihen
Menge: 26,500 m

**03.04.4 Hinterfüllung von Natursteinblöcken mit Mineralbeton**
Hinterfüllung von Natursteinblöcken mit Mineralbeton 0/32 inkl. Lagenweisen Einbau und Verdichten, max. Lagendicke im unverdichteten Zustand 30 cm
Abrechnung nach Aufmaß an der Einbaustelle inkl. Kontrollnachweis über Lieferschein
Menge: 7,500 m3

#### Bereich 03.05 Vegetationstechnische Arbeiten

**03.05.1 Boden für Baumgruben**
Boden für Baumgruben profilgerecht lösen,
Abmessungen der Baumgruben: ca. 2,0 x 2,0 m,
Tiefe ab Rohplanum 80 cm,
Lockern der Ränder und der Sohle 20 cm tief,
(Verzahnung)
Verfüllen der Grube mit Baumsubstrat nach gesonderter
Position,
Anfallendes Material in Bearbeitungsfläche einplanieren.
Menge: 2,000 St

**03.05.2 Baumsubstrat liefern und im erdfeuchten**
Baumsubstrat liefern und im erdfeuchten
Zustand lagenweise verdichtet in vorbereitete Baumgruben als Vegetationsschicht einbauen: Einbaustärke: 50 cm, Körnung 0/35, FLL Teil2 PGB I+II, aus inertem, kornabgestuftem, strukturstabilem Material, 100% recyceld, beständig gegen physikalische und chem. Einwirkungen, ohne pflanzenschädl. Bestandteile, Wasserdurchlässigkeit > 2 mm/min, max.
Wasserspeicherkapazität mind. 35 Vol%,
Luftporenvolumen über 13 Vol%, jeweils im verdichteten
Zustand; mit Kapillarwirkung,
pH Wert dauerhaft beständig mind. 7,0 -8,5,
Trockengewicht ca. 900 kg/m3, wassergesättigt ca.
1400 kg/m3,
Abrechnung im verdichteten Zustand, Verdichtungsfaktor
mind. 15%
Menge: 8,000 m3

**03.05.3 Oberboden aufnehmen, fördern, einbauen**
Oberboden von Miete aufnehmen, innerhalb der Bearbeitungsfläche transportieren und auf Vegetationsflächen profilgerecht auftragen, Bodengruppe 2 und 4 DIN 18 915 Teil 1,
Einbaudicke:
15 - 30 cm auf Rasenflächen
40 cm auf Pflanzflächen,
Förderweg bis 750 m, Abrechnung nach Mietenaufmaß
Menge: 165,000 m3

**03.05.4 Vegetationsschicht lockern. durch Fräsen Tiefe 10 cm**
Vegetationsschicht lockern
durch Fräsen,
Tiefe 10 cm,
Steine und Fremdkörper, Durchmesser 'ab 3 cm',
Unkraut und schwer verrottbare Pflanzenteile ablesen,
und zur Abfuhr auf Haufen setzen,
Bodengruppe 2 bis 5 DIN 18 915 Teil 1,
Abrechnung in der Abwicklung.
Menge: 750,000 m2

**03.05.5 Rasenansaat RSM 2.3 Gebrauchsrasen**
Rasenansaat mit Gebrauchsrasen-Spielrasen
Saatgut gemäß Einzelbeschreibung
'RSM 2.3
in einem Arbeitsgang,
Saatgutmenge 25 g/m2,
Abrechnung in der Abwicklung.
Menge: 750,000 m2
